# Sanierung der Ritter-Tuschl-Schule mit Neubau einer Turnhall
Angebotsaufforderung (GAEB 90, DA83)
Währung: EUR
Auftraggeber: Stadt Vilshofen

## Prallwand Neubau
Datum: 21.10.24

### Gewerk 01 Prallwandbau

#### Hierarchiestuf 01.01 Vorbemerkungen / Baustelleneinrichtungen

*Hinweis*
Allgemeiner Baustellenbeschrieb

Gegenstand der Maßnahme ist die Generalsanierung des 5-
stöckigen neubarocken Schulgebäudes aus dem Jahre 1902,
der Rückbau und Ersatzneubau der angegliederten
Sporthalle aus den 70er-Jahren, sowie der Anbau einer
Ganztagsbetreuung.

Schulgebäude

Nach Durchführung der Schadstoffsanierung werden die
Holzbalkendecken in den Mittelgeschossen durch
Stahlbetondecken ersetzt und es wird eine Aufzugsanlage
eingebaut. Im Zuge dieser Maßnahmen werden die
vorhandenen Räume teilweise neu aufgeteilt.
Es werden sämtliche Installationen, Boden und
Wandbeläge erneuert. Wo erforderlich, werden akustisch
wirksame Decken eingebaut. Die WC-Kerne werden komplett
erneuert.
Im bereits in den 90er-Jahren sanierten Dachgeschoß
werden nur die im Zuge der Sanierung der
darunterliegenden Geschosse erforderlichen Arbeiten
durchgeführt.
An den Fassaden werden im wesentlichen nur kosmetische
Arbeiten durchgeführt. Das Untergeschoss wird komplett
freigelegt und abgedichtet.

Turnhalle / Ganztagsbetreuung

Die in den 70er-Jahren errichtete Einfeldsporthalle
wird nach Schadstofffreimachung komplett abgebrochen
und durch einen Neubau in konventioneller Bauweise
ersetzt. In diesem Neubau werden auch die
erforderlichen Räume für die Ganztagsbetreuung
untergebracht.

Das Gebäude wird im Massivbauweise mit Stahlbetondecken
und einer STB-Attika errichtet. Die Wände der Turnhalle
und der Verwaltungsbereich werden in Stahlbeton,
teilweise als Halb-Fertigteile errichtet. Der Bereich
Ganztagsbetreuung wird als Mauerwerk ausgeführt. Die
Innenwände werden teilweise in Sichtbetonqualität
ausgeführt, teilweise werden die Wände verputzt,
gespachtelt und gestrichen.
Das Gebäude besteht insgesamt aus zwei Geschossen und
ist nicht unterkellert. Insgesamt umfasst der Neubau
ein Volumen von ca. 9.080 m³ umbauten Raumes.

Außenanlagen

Die gesamten Außenanlagen werden neu gestaltet. Die
vorhandenen Schulsportanlagen werden komplett erneuert,
ebenso wird die Bushaltestelle neu organisiert und
barrierefrei gestaltet.

Baustelleneinrichtung

Die Zufahrt erfolgt über die Kapuzinerstraße, die
Busbucht gehört zur Baustelle, muss aber freigehalten
werden. Container- oder Lagerplätze usw. können auf dem
Baufeld oder auf dem roten Sportplatz nach Abstimmung
eingerichtet werden. Der rote Platz wird nach
Beendigung der Maßnahme neu errichtet.

BauherrStadt Vilshofen an der DonauStadtplatz 2794474
Vilshofen a. d. DonauBezeichnung der
BauvorhabensSanierung der Ritter-Tuschl-Schule mit
Neubau einer Turnhalle und Anbau einer
GanztagsbetreuungBaugrundstückGemeinde und Gemarkung:
Stadt Vilshofen a. d. DonauFlur. Nr: 187Straße,
Hausnummer: Kapuzinerstraße 24PLZ, Stadt: 94474
Vilshofen a. d. Donau
BaufeldAngrenzende Straßen: Kapuzinerstraße

*Hinweis*
Schulbetrieb

Der komplette Schulbetrieb wird zwar ausgelagert,
nachdem aber im unmittelbaren Umfeld drei Schulen
betrieben werden, ist besonders zu den Stoßzeiten mit
sehr hohem Verkehrs- sowie Fußgängerverkehr zu rechnen.

Die Ab- sowie Antransporte sind zu koordinieren, dass
sie außerhalb der Stoßzeiten liegen.

*Hinweis*
Ortskenntnis

Die Platzverhältnisse am Bauwerk sind äußerst begrenzt.
Um die Gegebenheiten vor Ort einschätzen zu können und
die Arbeiten ordnungsgemäß kalkulieren zu können, ist
eine Ortsbesichtigung vor der Angebotsabgabe
vorzunehmen. Die daraus entstandene Ortskenntnis wird
für die Bearbeitung des Leistungsverzeichnisses und die
daraus folgende Angebotsabgabe vorausgesetzt.

Kontakt:
Stadtbauamt Vilshofen
Herr Gerl
08541 / 208412

*Hinweis*
Abrechnungsgrundlagen

Zur Erstellung der Abrechnungsgrundlagen sind mit dem
Planungsbüro wöchentliche Aufmaßtermine zu vereinbaren,
die Aufmaßblätter sind im Vorfeld mit Positionsbezug,
Mengenermittlung, eventuell zugehörigen Zeichnungen zu
erstellen und vor Ort mit dem Planungsbüro zu prüfen
und gegenzuzeichnen.
Die jeweilige Rechnungsstellung darf nur über geprüfte
Aufmaßblätter erfolgen.
Pauschalrechnungen sind generell unzulässig.

*Hinweis*
Nachträge

Über Arbeiten, die nicht im Leistungsverzeichnis
enthalten sind, sind Nachträge mit
entsprechenden Formblättern zu stellen. Grundlage für
die Nachtragsprüfung sind ein
Nachtragsangebot mit zugehöriger
Einheitspreisaufgliederung und Preisnachweise der
Materialien. Als Preisnachweise sind z.B.
Händlerpreislisten oder Rechnungen den
Nachträgen beizulegen.

*Hinweis*
Regieleistungen

Regieleistungen sind grundsätzlich im Vorfeld bei der
Bauleitung anzukündigen,
ebenso ist der Umfang der Leistung im Vorfeld
abzuschätzen.
Unterschrieben werden die Regieberichte nur vom
Bauherrnvertreter,
nicht von der Bauleitung.

*Hinweis*
Erhöhte Transportwege

Aus der Lage der Baustellenzufahrt, den
Gebäudeabmessungen
und des Baustellenumfeldes können sich im Gebäude und
auf
dem Baufeld erhöhte Förderwege für Einbringung und
Abtransport
von Material ergeben.

Auch wenn dies in den einzelnen Leistungsbeschreibungen
nicht
gesondert erwähnt wird, ist der daraus entstehende
Mehraufwand
in den Angebotspreisen generell mit zu berücksichtigen.

*Hinweis*
Baustellenunterbrechungen

Für das Objekt ist eine Gesamtbauzeit von 24 Monaten
vorgesehen.

Dennoch kann nicht bei allen Gewerken davon ausgegangen
werden, dass das gesamte Auftragsvolumen in einem Zug
abgearbeitet werden kann, siehe auch Ausführungsfristen
im Formblatt 214.H besondere Vertragsbedingungen. Bei
kürzeren Unterbrechungen besteht kein Anspruch auf
erneute Baustelleneinrichtung, außer es ist im LV
explizit beschrieben.
Nach Auftragsvergabe wird ein detaillierter
Bauzeitenplan überlassen.

*Hinweis*
Baustellenverzögerung

Baustellenverzögerungen sind durch rechtzeitige
Bestellungen der benötigten Materialien und Abstimmung
mit den Planungsbüros eigenverantwortlich vom AN zu
vermeiden. Baustellenverzögerungen sind durch
entsprechende Personalstärke vor Ort entgegenzuwirken.

*Hinweis*
Hinweis Baustrom und -wasser

Baustrom und Bauwasser wird bereitgestellt, die Kosten
werden, wie in den Vorbemerkungen beschrieben,
abgezogen.
Siehe auch 214.H besondere Vertragsbedingungen.

*Hinweis*
Baulärm

Allgemeine Verwaltungsvorschriften zum Schutz gegen
Baulärm (AVwV Baulärm) sind einzuhalten.

*Hinweis*
Straßenreinigung

Der AN ist für die Sicherheit und den Unterhalt der
Zufahrt und der öffentlichen Straßenflächen im Umfeld
des Bauvorhabens verantwortlich. Die regelmäßige
Reinigung der öffentlichen Straßenflächen, sowie die
umgehende Beseitigung von Straßenverschmutzungen durch
den Baubetrieb insgesamt, sind in die
Baustelleneinrichtung einzurechnen.

*Hinweis*
Baureinigung

Die Baustelle ist während des laufenden Betriebs immer
sauber zu halten, einmal wöchentlich ist der gesamte
Baustellbereich von den momentan tätigen Firmen
gemeinschaftlich besenrein herzustellen. Sollte keine
eigene Position im LV ausgewiesen sein, sind die Kosten
auf die Positionen umzulegen.

*Hinweis*
Bautagebuch

Vom Auftragnehmer ist ein Bautagebuch zu führen und dem
Planungsbüro zu überlassen.

*Hinweis*
Dokumentationsunterlagen:

Die Dokumentationsunterlagen sind dem Planungsbüro vor
Stellung der Schlussrechnung zu überlassen.

*Hinweis*
Baustellenzugang
Der Baustellenzugang ins Gebäude ist im Untergeschoss
von Seite der Kapuzinerstraße in die Aula und von dort
in die Turnhalle (Türöffnung Rohbaumaß 2,00 x 2,135 m).
Ein alternativer Zugang von außen ist über den
Turnschuhgang in die Turnhalle (Türöffnung Rohbaumaß
1,28 x 3,135 m) möglich.
Ein direkter Zugang von außen direkt in die Turnhalle
ist nicht vorhanden.

*Hinweis*
Technische Spezifikationen

Soweit in der Leistungsbeschreibung auf Technische
Spezifikationen,
z.B. nationale Normen, europäische technische
Zulassungen, gemeinsame technische Spezifikationen, internationale Normen,
Bezug
genommen wird, sind darunter auch ohne den
ausdrücklichen
Zusatz "oder gleichwertig" immer gleichwertige
Technische Spezifikationen zu verstehen.

*Hinweis*
RAL - Gütezeichen, DIN EN ISO

Für die verwendeten Materialien und Baustoffe ist die
Unbedenklichkeit hinsichtlich Umweltverträglichkeit und
Anforderungen an
Sicherheit und Gesundheit nachzuweisen.
Dies ist insbesondere durch Vorlage der einschlägigen
Gütesiegel
der RAL - Gütesicherung oder gleichwertiger
Zertifizierungen nach
DIN, EN bzw. ISO und Zulassungen wie Ü-Zeichen und CE-
Kennzeichnung zu gewährleisten.

Im Interesse des Schutzes von Gesundheit und
Wohlbefinden der
Gebäudenutzer sind nur Stoffe und Materialien zu
verwenden, die
über die geforderten Gütezeichen verfügen.

Die Notwendigkeit der bauordnungsrechtlichen Zulassung
von Stoffen
und Materialien im Sinne des Art. 15 ff Bay BO bleibt
davon unberührt.

*Hinweis*
Produktneutralität nach §7 VOB/A

Nachstehende Produkte können sich aufgrund der
umfangreichen
Anforderungen an die Beschaffenheit der Materialien und
Leistungen an der Produkt- und Materialsystematik
einzelner Hersteller
oder Fabrikate orientieren.

Der Nachweis der Gleichwertigkeit obliegt dem Bieter,
und ist im Auftragsfalle
unaufgefordert vorzulegen.

*Hinweis*
Allgemeiner Baustellenbeschrieb

Die Turnhallendecke wird vor den Prallwand- und
Sportbodenarbeiten montiert.

*Hinweis*
Technische Vorbemerkungen

Bauliche Voraussetzungen

- Maximale Ausbauhöhe:  ca. 4600 mm
- Maximale Konstruktionstiefe:  ca. 250 mm
- Wanduntergrund:  STB -Wände neu
  (aus Doppelwandplatten)

Der Wanduntergrund ist neu, es ist davon auszugehen,
dass kleinere Maßtoleranzen resultierend aus den
Rohbautoleranzen auszugleichen sind.
Toleranzen bis zu 4 cm je Wandseite sind sind in die
Grundposition einzurechnen.

Grundsätzlich gilt bei allen LV-Positionen:
Herstellen, Liefern und Montieren der beschriebenen
Leistung.
Ausnahmen werden im Einzelbeschrieb erwähnt.
Alle geforderten Prüfzeugnisse, Zulassungen und
Übereinstimmungszertifikate müssen mit dem Angebot
eingereicht werden.

Für die im Leistungsverzeichnis (LVZ) beschriebenen
Arbeiten gelten (ohne Anspruch auf die Reihenfolge) die
nachstehend aufgeführten Normen (in der jeweils
aktuellen Fassung), Richtlinien, Verordnungen etc.

- VOB, Teil A-C  Verdingungsordnung für Bauleistungen
- DIN 18032, Teil 1-7  Hallen für Turnen, Spiele und
  Mehrzwecknutzung- DIN 18032 Teil 3  Prüfung der
Ballwurfsicherheit, KG W3
- Richtlinien der Bundesunfallkasse BUK für den Bau und
  die Ausrüstung von Schulsporthallen GUV SR 2001,
  GUV Nr.16.3.
- VV_TB Verwaltungsvorschrift technische Baustoffe
- DIN 4102, Teil 1-5 Brandverhalten von Baustoffen und
  Bauteilen
- DIN EN 13501-1 Brandverhalten von Baustoffen
- DIN EN 16733 Glimmverhalten von Baustoffen
- DIN 1055  Lastannahmen für Bauten
- DIN 18202  Toleranzen im Hochbau
- DIN 18355  Tischlerarbeiten
- DIN 58125  Schulbau
- DIN EN 13986  Holzwerkstoffe zur Verwendung im
Bauwesen

Das Klima ist während und nach der Montage der
Prallwand,
um die Funktion, Gebrauchseigenschaften und Haltbarkeit
auf Dauer zu gewährleisten, ca. 17° Celsius und ca. 55%
relative Luftfeuchtigkeit. In der DIN V 18 032 - 2,
2001 - 0.4 wird unter Punkt 2 "Normative Verweisungen"
hier die DIN 50014 Normklimate zitiert. Der AN hat
eigenverantwortlich bei Ausführung für das Stoßlüften
zu sorgen.

Vor Aufnahme der Auftragsvorbereitung ist durch den
Bieter ein
eigenverantwortliches Aufmaß zu nehmen. Bauseits werden
Meterrissplaketten angebracht (mind. 2 St. je
Stockwerk).
Diese sind zu überprüfen und bei Unstimmigkeiten mit
der örtlichen Bauleitung auf Verbindlichkeit
festzulegen. Durch Erstellen eines Schnurgrüstes sind
Maßtoleranzen, die außerhalb der zu beanspruchenden
Norm liegen, festzustellen und Abweichungen
unverzüglich anzuzeigen.

Bei der Abrechnung gilt die ATV Tischlerarbeiten DIN
18355,
aktuelle Fassung, gem. VOB/C.

Mit der Angebotsabgabe sind alle aufgeführten
Positionen entsprechend der Leistungsanforderung mit
Preisangaben zu versehen.

Im Zuge der Angebotsprüfung hat der Bieter
Einzelreferenzen mit vergleichbarer Bauaufgabe
vorzulegen, gemäß VOB/A § 6,3. Hier sind Objekte zu
benennen, die auf den Namen des Bieters und dessen
Rechnung ausgeführt wurden.

**01.01.0010 Bemusterung / Aufmaßtermin**
Örtlicher Aufmaß- und Bemusterungstermin als
Planungsgrundlage

Es sind Musterbauteile herzustellen, in den geforderten
Oberflächenqualitäten für alle sichtbar verbleibenden
Bauteile.
Hierzu zählen insbesondere Sichtoberflächen,
Farb- und Materialfächen.
Menge: 1,000 psch

**01.01.0020 Baustelle einrichten**
Einrichten der Baustelle mit erforderlichen Maschinen
und Werkzeugen, sowie Räumen und besenreines Verlassen
der Baustelle nach Beendigung der Arbeiten. Die
Ausführung der Arbeiten wird mit Unterbrechungen
auszuführen sein, es wird die BE einmalig vergütet,
separate Anfahrten usw. sind einzurechnen.
Menge: 1,000 psch

**01.01.0030 Gerüstarbeiten**
Zulage für Gerüststellung ab einer Arbeitshöhe von +
2500 mm
über OKRFB, für die Dauer der Montagezeit.

Gerüste als Fahrgerüste, Flächengerüste oder Hebebühnen
,
entsprechend der jeweiligen Bauaufgabe unter Beachtung
der
Unfallverhütungsvorschriften bzw. Auflagen der
Berufsgenossenschaft.

Max. Wandhöhe: 4,60 m über OKRFB

Abrechnungseinheit:  1 Stück Gerüstkosten für die
gesamten
  Montagearbeiten dieses Gewerkes
  als Pauschale.
Menge: 1,000 psch

**01.01.0040 Werkplanung**
Werkplanung und technische Bearbeitung bestehend aus:

- Ausführungsgespräch mit Festlegung des genauen
  Leistungsumfanges
  vor Planungsbeginn an der Baustelle.
- Aufmass mit den Festlegungen des
Ausführungsgespräches.
- Erstellung von prüffähigen Fertigungs- und
  Montagezeichnungen, zur Genehmigung durch den
  Architekten, bzw. Auftraggeber bestehend aus:

- Zeichnerischen Darstellung und Bemaßung aller
 Wandansichten mit allen Ausbauelementen im
 Maßstab 1:50
- Zeichnerischen Darstellung und Bemaßung aller
 Prallwandkonstruktionen und deren Aufbauten als
 Horizontal- und
 Vertikalschnitte im Maßstab 1:5
- Zeichnerischen Darstellung und Bemaßung aller
 Ausbauelemente,
 Bauteile und Anschlusspunkte als Horizontal- und
 Vertikalschnitte
 im Maßstab 1:5
- Ausführliche Beschreibung der dargestellten
 Zeichnungen, sowie der Konstruktionen und deren
 Aufbauten. Ausführliche Benennung der zur Ausführung
 kommenden Bauelemente mit Fabrikatsbezeichnungen
 der Einzelprodukte.

- Vorlage als 2-facher Plansatz beim Architekten / der
Behörde.
- ggf. Korrektur bis zur endgültigen Planfreigabe,
sowie
  nachgehende Wiedervorlage eines 2-fachen Plansatzes
beim
  Architekten oder der Behörde.
- Vorlage eines 2-fachen Plansatzes der letztendlich
  ausgeführten Konstruktionen beim Architekten / der
Behörde in
  Papierform und zusätzlich in digitaler Form.
Menge: 1,000 psch

**01.01.0050 Statischer Nachweis**
Statischer Nachweis / Standsicherheitsnachweis für
nachbeschriebene Holzprallwand

Je nach Ausführung sind auch Typenstatiken zugelassen.

Aufstellen einer prüffähigen Statik. Diese
beinhaltet die Verankerung, die Unterkonstruktion,
sowie
auch die statische Berechnung der
Wandverkleidungspaneele und deren Befestigungsmittel.

Zusätzlich ist die Herstellung der erforderlichen
Raster-, Montage- und Dübelsetzpläne, sowie Detailpläne
für die verschiedenen Anschlusssituationen der o. g.
Einzelpositionen und die Ermittlung der zulässigen
Dübelbelastungswerte entsprechend der bauaufsichtlichen
Verwendbarkeitsnachweise zu erbringen.

Der prüfbare statische Nachweis /
Standsicherheitsnachweis, über die Einhaltung
sämtlicher statischer Forderungen, sind in
schriftlicher Form (3-fach), vorzulegen.

Der statische Nachweis / Standsicherheitsnachweis ist
rechtzeitig zur Prüfung und Freigabe vorzulegen.
Menge: 1,000 psch

**01.01.0060 Einweisung und Dokumentationsunterlagen**
Einweisung und Dokumentationsunterlagen

Einweisung:
Die Einweisung umfasst die vollumfängliche und
detaillierte Erläuterung und Demonstration aller vom AN
eingebauten beweglichen Einbauteile. Ebenso bedarf es
der mündlichen Pflege- und Reinigungsanleitung der
Wandbekleidungspaneelen und sonstiger reinigungsbedürftiger
Materialien.
Die Einweisung hat nach besonderer Terminvereinbarung
mit dem AG und Nutzer stattzufinden.

Dokumentation:
Die Dokumentation ist stückweise dem Bauablauf folgend
zu übergeben und am Ende der Baumaßnahme nochmals
gesammelt zusammenzustellen.
Die Dokumentation ist in Stehordnern mit sinnvoller
Ordnerstruktur, Inhaltsverzeichnis und Übersicht nach
Abstimmung bzw. Vorgabe des AG / Nutzers in 3-facher
Ausführung zu übergeben.

Unterlagen bestehend aus:
- Technische Unterlagen inkl. aller Pläne und Nachweise
- Alle im LV geforderten Prüfzeugnisse
- Nachweise und Berechnungen zum Schall-, Wärme- und
  Brandschutz
- Statische Berechnungen
- Produktdatenblätter
- Allg. bauaufsichtliche Zulassungen
- Allg. bauaufsichtliche Prüfzeugnisse
- Übereinstimmungszertifikate
- Eignungsnachweise/ mit Bezug auf bauaufsichtliche
  Zulassungen
- Errichterbescheinigungen
- Fachbauleitererklärung
- Werk- und Montagepläne, ausgeführter Stand
- Fugen- und Verlegepläne
- Revisionsunterlagen
- Pflege-, Reinigungs und Wartungsanleitungen
- Wartungsplan für alle zu wartenden Einbauelemente
- Bedienungsanleitungen
- Einweisungsprotokoll
- u.ä. leistungsspezifische Unterlagen für alle in
diesem LV
  erfassten Leistungen und Gewerke, gegliedert nach
Bauteilen.
Menge: 1,000 psch

**01.01.0070 Objektprüfung und Abnahme**
Objektprüfung und Abnahme
Überprüfung des eingebauten Prallschutzwandsystems
inkl. Unterkonstruktion nach Fertigstellung gemäß den
Anforderungen der DIN 18 032- 7: 2020-09 auf Kraftabbau
mit Hilfe des künstlichen Sportlers Wand sowie auf die
Einhaltung der im Prüfzeugnis testierten Eigenschaften
durch ein akkreditiertes Prüfinstitut (z.B. MPA / IST /
ISP) einschließlich aller Gebühren und Nebenkosten
(inkl. Fahrtkosten). Eine Ausfertigung des
Prüfberichtes sowie Übereinstimmungszertifikat ist dem
Bauherrn auszuhändigen.

gewähltes Prüfinstitut:
 ____________________
 (vom Bieter einzutragen)
Menge: 1,000 psch

#### Hierarchiestuf 01.02 Holzprallwände

*Hinweis*
Technische Vorbemerkungen Prallwände

- Kraftabbau (KA) > 60% nach DIN 18032, Teil 7,
aktuelle
  Ausgabe
- Ballwurfsicherheit nach DIN 18032, Teil 7 bzw. Teil 3
,
  Kategorie W3 aktuelle Ausgabe

Für alle angebotenen Systeme (mit und ohne Kraftabbau)
müssen Prüfzeugnisse beigelegt werden;
Konformitätsnachweise werden nicht bewertet.

  Nachzuweisen sind u.a.:
  - Material der ausgeschriebenen Verkleidungspaneele
  (mit und ohne der ausgeschriebenen Nutung /
Perforierung)
  - Modulmaß der Verkleidungspaneele  +/- 15 %
  - Dicke der Verkleidungspaneele
  - Gesamteinbautiefe bis bauseit. Wanduntergrund
  (Hallenrohwand)
  - Ballwurfsicherheit nach DIN 18 032, Teil 7, bzw.
Teil 3,
  Kategorie W3, aktuelle Ausgabe
  - Stehende Prüfung. Liegende Prüfungen sind nicht
  gleichwertig, und werden nicht gewertet, da Sie dem
  eingebauten Zustand nicht gerecht werden.

  - Emissionsprüfung:
  Da es sich hier um eine Schulturnhalle handelt,
fordert der
  Nutzer zusätzlich zur handelsüblichen CE-
Kennzeichnung
  des Plattenmaterials eine Emissionsprüfung.
  Grundlage zur Beurteilung sind die
Zulassungsgrundsätze
  zur gesundheitlichen Bewertung von Bauprodukten in
  Innenräumen nach dem AgBB-Bewertungsschema.

Für das Gesamtsystem Wandbekleidungsplatten, das heißt
Unterkonstruktion, Trägerplatte,  Furnier, Leim,
einschließlich der verwendeten Lackierung ist der
Nachweis zur Eignung für die Verwendung in Innenräumen
zu belegen. Der Nachweis ist durch einen neutralen
Prüfbericht durch eines vom DIBT  (Deutsches Institut
für Bautechnik) zugelassenen Prüfinstitutes zu
erbringen. Grundlage zur Beurteilung sind die
Zulassungsgrundsätze zur gesundheitlichen Bewertung von
Bauprodukten in Innenräumen nach dem AgBB-
Bewertungsschema.
Die Prüfberichte müssen auf Grundlage der DIN EN 16516
erstellt sein, welche seit Januar 2018 gültig ist, bzw.
im AgBB-Bewertungsschema ab August 2018 umgesetzt
wurden.
Der Nachweis ist bei Angebotsabgabe beizubringen, siehe
auch 211 EU (Aufforderung zur Abgabe eines Angebots
EU).

  - Akustische Anforderungen
  Für alle Anforderungen sind Prüfnachweise
beizufügen.
  Diese müssen die ausgeschriebene Akustikplatte in
  Verbindung mit der angebotenen Unterkonstruktion,
incl. des
  angebotenen Akustikvlies und der Akustikdämmung
  beinhalten.

  - Mindeststärke Stahlunterkonstruktion (alle Lagen) >
1,5 mm

Alle Prüfzeugnisse / Prüfnachweise müssen die im
Leistungstext beschriebenen Kriterien ausnahmslos
erfüllen und sind mit der Angebotsabgabe einzureichen.

*Hinweis*
Absorptionswerte der beschriebenen akustisch wirksamen
Oberflächen
Schallabsorptionsgrad Alpha-s nach ISO 354
gefordert für Gesamtaufbau von 300 mm:
Oberflächen 125 Hz 250 Hz 500 Hz 1000 Hz 2000 Hz 4000
Hz
Prallwand  geschlitzte Holzplatten = 0,50 = 0,64 =
0,60 = 0,57 = 0,53 = 0,56

Bietereintrag für Gesamtaufbau von 300 mm:
Oberflächen 125 Hz 250 Hz 500 Hz 1000 Hz 2000 Hz 4000
Hz
Prallwand  geschlitzte Holzplatten
Die angebotenen Werte sind vom Bieter hier anzugeben.

gefordert für Gesamtaufbau von 100 mm:
Oberflächen 125 Hz 250 Hz 500 Hz 1000 Hz 2000 Hz 4000
Hz
Prallwand  geschlitzte Holzplatten = 0,31 = 0,64 =
0,72 = 0,60 = 0,49 = 0,54

Bietereintrag für Gesamtaufbau von 100 mm:
Oberflächen 125 Hz 250 Hz 500 Hz 1000 Hz 2000 Hz 4000
Hz
Prallwand  geschlitzte Holzplatten
Die angebotenen Werte sind vom Bieter hier anzugeben.

**01.02.0010 Wandverkleidung mit Kraftabbau > 60 % KT 135 mm**
Lieferung und Montage einer flächenelastischen
Prallwand-Unterkonstruktion mit Kraftabbau > 60%,
nach DIN 18032, Teil 7, aktuelle Ausgabe.

Gesamtwandaufbau:  135 mm

Einbauhöhe: Längswand Aula von OKFFB bis ca. 2800 mm.

Technische Vorgaben als Richtqualität

System als kraftschlüssige Konstruktion bestehend aus

Wandverkleidungsbelag: (Abrechnung in. sep. Pos.)

Schraub- / Schwinglattung:  Material und Achsabstand
gem.  Prüfzeugnis
  (Profildicke > 18 mm)
Traglattung:  Material und Achsabstand
  gem. Prüfzeugnis
Aufständerung:  für Einbautiefe 135 mm,
  Achsabstand gem. Prüfzeugnis
Befestigungswinkel:  Abmessung und
  Befestigungsabstände gem.
  Prüfzeugnis
Bei event. Verwendung
von Metallprofilen:  Materialdicke mind. 1,5 mm

Oder gleichwertige Prallwandsysteme mit Prüfzeugnis für
folgende Belagsarten:

a) Birke-Multiplexplatte, geschlossen

Fabrikat: __________

Typ: __________

Prüfzeugnis-Nr.: __________

Prüfzeugnis-Datum: __________

b) dto mit Lamellenstruktur, analog der
ausgeschriebenen Akustikkomponente

Fabrikat: __________

Typ: __________

Prüfzeugnis-Nr.: __________

Prüfzeugnis-Datum: __________

Dem Angebot sind für alle Belagsvarianten Kopien der
Prüfzeugnisse beizufügen.
Menge: 70,000 m2

**01.02.0020 Wandverkleidung mit Kraftabbau > 60 % KT 150 mm**
Lieferung und Montage einer flächenelastischen
Prallwand-Unterkonstruktion mit Kraftabbau > 60%,
nach DIN 18032, Teil 7, aktuelle Ausgabe.

Gesamtwandaufbau:  150 mm

Einbauhöhe: Stirnwände von OKFFB bis ca. 2800 mm.

Technische Vorgaben als Richtqualität

System als kraftschlüssige Konstruktion bestehend aus

Wandverkleidungsbelag: (Abrechnung in. sep. Pos.)

Schraub- / Schwinglattung:  Material und Achsabstand
gem.  Prüfzeugnis
  (Profildicke > 18 mm)
Traglattung:  Material und Achsabstand
  gem. Prüfzeugnis
Aufständerung:  für Einbautiefe 150 mm,
  Achsabstand gem. Prüfzeugnis
Befestigungswinkel:  Abmessung und
  Befestigungsabstände gem.
  Prüfzeugnis
Bei event. Verwendung
von Metallprofilen:  Materialdicke mind. 1,5 mm

Oder gleichwertige Prallwandsysteme mit Prüfzeugnis für
folgende Belagsarten:

a) Birke-Multiplexplatte, geschlossen

Fabrikat: __________

Typ: __________

Prüfzeugnis-Nr.: __________

Prüfzeugnis-Datum: __________

b) dto mit Lamellenstruktur, analog der
ausgeschriebenen Akustikkomponente

Fabrikat: __________

Typ: __________

Prüfzeugnis-Nr.: __________

Prüfzeugnis-Datum: __________

Dem Angebot sind für alle Belagsvarianten Kopien der
Prüfzeugnisse beizufügen.
Menge: 63,000 m2

**01.02.0030 Wandverkleidung mit Kraftabbau > 60 % KT 250 mm**
Lieferung und Montage einer flächenelastischen
Prallwand-Unterkonstruktion mit Kraftabbau > 60%,
nach DIN 18032, Teil 7, aktuelle Ausgabe.

Gesamtwandaufbau:  250 mm

Einbauhöhe: Längswand außen von OKFFB bis ca. 2800 mm.

Technische Vorgaben als Richtqualität

System als kraftschlüssige Konstruktion bestehend aus

Wandverkleidungsbelag: (Abrechnung in. sep. Pos.)

Schraub- / Schwinglattung:  Material und Achsabstand
gem.  Prüfzeugnis
  (Profildicke > 18 mm)
Traglattung:  Material und Achsabstand
  gem. Prüfzeugnis
Aufständerung:  für Einbautiefe 250 mm,
  Achsabstand gem. Prüfzeugnis
Befestigungswinkel:  Abmessung und
  Befestigungsabstände gem.
  Prüfzeugnis
Bei event. Verwendung von
Metallprofilen:  Materialdicke mind. 1,5 mm

Oder gleichwertige Prallwandsysteme mit Prüfzeugnis für
folgende Belagsarten:

a) Birke-Multiplexplatte, geschlossen

Fabrikat: __________

Typ: __________

Prüfzeugnis-Nr.: __________

Prüfzeugnis-Datum: __________

b) dto mit Lamellenstruktur, analog der
ausgeschriebenen Akustikkomponente

Fabrikat: __________

Typ: __________

Prüfzeugnis-Nr.: __________

Prüfzeugnis-Datum: __________

Dem Angebot sind für alle Belagsvarianten Kopien der
Prüfzeugnisse beizufügen.
Menge: 50,000 m2

**01.02.0040 Wandverkleidung ballwurfsicher KT 135 mm**
Lieferung und Montage einer ballwurfsicheren
Unterkonstruktion.
Ballwurfsicherheit nach DIN 18 032, Teil 7, bzw. Teil 3
,
Kategorie W3, aktuelle Ausgabe.

Gesamtwandaufbau:  135 mm

Einbauhöhe: Längswand Aula von 2800 bis 6010 mm.

Technische Vorgaben als Richtqualität

System als kraftschlüssige Konstruktion bestehend aus

Wandverkleidungsbelag:  (Abrechnung in. sep. Pos.)

Schraub- / Traglattung: Material und Achsabstand gem.
  Prüfzeugnis
  (Profildicke > 18 mm)
Befestigungswinkel:  Abmessung und
  Befestigungsabstände
  gem. Prüfzeugnis
Bei event. Verwendung von
Metallprofilen:  Materialdicke mind. 1,5 mm

Oder gleichwertige Prallwandsysteme mit Prüfzeugnis für
folgende Belagsarten:

a) Birke-Multiplexplatte, geschlossen

Fabrikat: __________

Typ: __________

Prüfzeugnis-Nr.: __________

Prüfzeugnis-Datum: __________

b) dto mit Lamellenstruktur, analog der
ausgeschriebenen Akustikkomponente

Fabrikat: __________

Typ: __________

Prüfzeugnis-Nr.: __________

Prüfzeugnis-Datum: __________

Dem Angebot sind für alle Belagsvarianten Kopien der
Prüfzeugnisse beizufügen.
Menge: 45,000 m2

**01.02.0050 Wandverkleidung ballwurfsicher KT 150 mm**
Lieferung und Montage einer ballwurfsicheren
Unterkonstruktion.
Ballwurfsicherheit nach DIN 18 032, Teil 7, bzw. Teil 3
,
Kategorie W3, aktuelle Ausgabe.

Gesamtwandaufbau:  150 mm

Einbauhöhe: Stirnseiten von 2800 bis 6010 mm.

Technische Vorgaben als Richtqualität

System als kraftschlüssige Konstruktion bestehend aus

Wandverkleidungsbelag:  (Abrechnung in. sep. Pos.)

Schraub- / Traglattung: Material und Achsabstand gem.
  Prüfzeugnis
  (Profildicke > 18 mm)
Befestigungswinkel:  Abmessung und
  Befestigungsabstände
  gem. Prüfzeugnis
Bei event. Verwendung von
Metallprofilen:  Materialdicke mind. 1,5 mm

Oder gleichwertige Prallwandsysteme mit Prüfzeugnis für
folgende Belagsarten:

a) Birke-Multiplexplatte, geschlossen

Fabrikat: __________

Typ: __________

Prüfzeugnis-Nr.: __________

Prüfzeugnis-Datum: __________

b) dto mit Lamellenstruktur, analog der
ausgeschriebenen Akustikkomponente

Fabrikat: __________

Typ: __________

Prüfzeugnis-Nr.: __________

Prüfzeugnis-Datum: __________

Dem Angebot sind für alle Belagsvarianten Kopien der
Prüfzeugnisse beizufügen.
Menge: 51,000 m2

**01.02.0060 Wandverkleidung ballwurfsicher Nischen KT 50 mm**
Lieferung und Montage einer ballwurfsicheren
Unterkonstruktion
im Bereich der Nischenrückwände, von den Sprossenwänden
Ballwurfsicherheit nach DIN 18 032, Teil 7, bzw. Teil 3
,
Kategorie W3, aktuelle Ausgabe.

Gesamtwandaufbau:  50 mm

Technische Vorgaben als Richtqualität

System als kraftschlüssige Konstruktion bestehend aus

Wandverkleidungsbelag:  (Abrechnung in. sep. Pos.)

Schraub- / Traglattung: Material und Achsabstand
  gem. Prüfzeugnis
  (Profildicke > 18 mm)
Befestigungswinkel:  Abmessung und
  Befestigungsabstände
  gem. Prüfzeugnis
Bei event. Verwendung von
Metallprofilen:  Materialdicke mind. 1,5 mm

Oder gleichwertige Prallwandsysteme mit Prüfzeugnis für
folgende Belagsarten:

a) Birke-Multiplexplatte, geschlossen

Fabrikat: __________

Typ: __________

Prüfzeugnis-Nr.: __________

Prüfzeugnis-Datum: __________

Dem Angebot sind für alle Belagsvarianten Kopien der
Prüfzeugnisse beizufügen.
Menge: 13,500 m2

**01.02.0070 Zulage größere Maßtoleranzen**
Zulage zu vorbeschriebenen Position für größere
Maßtoleranzen. Größer als 4 cm je Wandseite.
Menge: 120,000 m2

**01.02.0080 Akustik - Rieselschutzvlies**
Vollflächige Überdeckung der vor beschriebenen
Unterkonstruktion mit
Rieselschutzvlies, Farbe schwarz, einschließlich
mechanischem Schutz.

Materialfabrikat / Typ, sowie Materialdicke
entsprechend dem
unten geforderten Akustikprüfzeugnis.

Angebotenes Fabrikat / Typ: _________________________
Menge: 275,000 m2

**01.02.0090 Akustikdämmung Filz, mind. 20 mm**
Akustikdämmung als Schall- / Dröhn-Schutz,
bestehend aus mineralfaserfreiem Akustikdämmmaterial.

Dicke der Dämmplatten: mind. 20 mm

Montage der Dämmplatten innerhalb der
Unterkonstruktion.
Gegen Abrutschen mit geeigneten Absturzsicherungsmaßnahmen gesichert.
Eine dauerhafte Hinterlüftung muss gewährleistet sein.

Materialfabrikat / Typ, sowie Materialdicke
entsprechend dem
unten geforderten Akustikprüfzeugnis.

Angebotenes Fabrikat / Typ: _________________________

Angebotene Materialdicke:  __________________________
Menge: 275,000 m2

**01.02.0100 Birke-Multiplexplatten S/BB**
Lieferung und Montage einer Wandverkleidung mit
Multiplex-Sperrholzplatten,
Holzart Birke, Verleimqualität AW 100.
Äußerste Deckfurnier-Lagen in der Güteklasse S/BB
(Schälfurnier)
nach SFS 2413 (Güteklasse für Finnische
Birkendeckfurniere).

Furnierrichtung Deckfurnier:  längsfurniert (parallel
lange Plattenseite)

Abmessungen: Paneelbreite: ca. 400 mm bis max. 2490 mm
  Paneelhöhen:  ca. 550 mm
  Paneeldicke:  ca. 18 mm

Hergestellt in unterschiedlichen Breitenformaten,
abhängig von den Lieferformaten, sowie von den
bauseitigen Gegebenheiten,wie Anordnung der
Ausbauelemente, Hallenstützen, Fensterelementen, etc.
Kanten umlaufend gefast.

Befestigung durch sichtbare Verschraubung mit
verzinkten
Torx - Senkkopfschrauben, Abmessung 4,5 x 50 mm

Verlegerichtung: horizontal
Fugenbreite:  < 8 mm
Einbauhöhe:  von OKFFB bis 6.020 mm.
Oberflächenbehandlung lt. sep. Position

Für das Gesamtsystem Wandbekleidungsplatten, das heißt
Unterkonstruktion, Trägerplatte, Furnier, Leim,
einschließlich der verwendeten Lackierung ist der
Nachweis zur Eignung für die Verwendung in Innenräumen
zu belegen. Der Nachweis ist durch einen neutralen
Prüfbericht durch eines vom DIBT
(Deutsches Institut für Bautechnik) zugelassenen
Prüfinstitutes zu erbringen.

Grundlage zur Beurteilung sind die Zulassungsgrundsätze
zur gesundheitlichen Bewertung von Bauprodukten in
Innenräumen nach dem AgBB-Bewertungsschema.

Anforderungen nach 28 Tagen:
TVOC:  < 1 mg/m³ Anforderung eingehalten?
 Ja / Nein ________
Summe SVOC:  < 0,1 mg/m³ Anforderung eingehalten?
 Ja / Nein ________
R-Wert:  < 1 Anforderung eingehalten?
Ja / Nein ________
Summe VOC ohne NIK: < 0,1 mg/m³ Anforderung
eingehalten?  Ja / Nein ________
Summe Kanzerogene: < 0,001 mg/m³ Anforderung
eingehalten?
Ja / Nein ________
Formaldehyd:  < 0,120 mg/m³ Anforderung eingehalten?
Ja / Nein ________

Prüfbericht-Nr.  : ___________________________

ausgestellt durch : ___________________________

Der Nachweis zur Erfüllung der genannten Anforderungen
ist dem Angebot beizulegen, siehe auch 211 EU
(Aufforderung zur Abgabe eines Angebots EU).
Menge: 340,000 m2

**01.02.0110 Zulage für Birke-Schälfurnier Qualität B/BB**
Zulage zu vor beschriebener Wandverkleidung 01.02.0100
aus Birke-Multiplexplatten, für Deckfurnier-Lagen aus
Birke-Schälfurnier.

Äußerste Deckfurnier-Lagen in der Güteklasse B/BB
(Schälfurnier) nach SFS 2413
(Güteklasse für Finnische Birkendeckfurniere).

Furnierrichtung Deckfurnier:  längsfurniert
 (parallel lange Plattenseite)
Menge: 340,000 m2

**01.02.0120 Stützenverkleidung U-förmig 200 x 320 x 200 mm**
Stützenverkleidung als 3-seitig umlaufende (U-förmige)
Umfassung der bauseitigen Stützen zwischen den
Fassadenfenstern, an der Außenlängswand montiert.

Außenabmessung Verkleidung:
LT x LB x LT  ca. 200 x 320 x 200 mm

Siehe LV-Anlage 17

Es sind 4 Stützen mit einer Höhe von ca. 3.210 mm zu
verkleiden.
Einbauhöhe von ca. 2.800 mm bis 6.010 mm über OKFFB

Leistung, bestehend aus

- 1-lagiger Stahl- oder Massivholz-Unterkonstruktion
  befestigt an bauseitiger STB-Stütze

- Optische Stützenverkleidung aus Birke-Multiplexplatte
,
  (gleiches Material wie Wandverkleidung), Kanten
gefast,
  320 mm breit und 18 mm dick

- 2 Seitliche Abschottungen bis zu der STB-Stütze
  aus Birke-Multiplexplatte, (gleiches Material wie
  Wandverkleidung),
  Kanten gefast, 200 mm breit und 18 mm dick

Die Oberflächenbehandlung wird in separater Position
abgerechnet.

Hinweis:
Der Flächeninhalt der Stützenverkleidung wird bei der
Wandverkleidung, sowie den zuzuordnenden Positionen der
Unterkonstruktion nicht zusätzlich übermessen.
Menge: 13,000 m

**01.02.0130 Sturz-Untersichtverkleidung 200 mm**
Sturz-Untersichtverkleidung als Abdeckung der
Untersicht
des bauseitigen Stahlbetonsturzes bei den
Fassadenfenstern,
als Zulage der vor genannten Wandverkleidung.

Tiefe Sturzbrett / Untersichtverkleidung:  200 mm

Leistung, bestehend aus

- 1-lagiger Stahl- oder Massivholz-Unterkonstruktion
- Sturzbrett aus 18 mm dicken Birke-Multiplexplatten

Die Oberflächenbehandlung wird in separater Position
abgerechnet.
Menge: 28,000 m

**01.02.0140 Schallabsorption: Lamellenstruktur**
Zulage zur vor beschriebenen Wandverkleidung, für
Herstellung von Schallabsorptionspaneelen mittels
akustischen Maßnahmen.

Lamellenstruktur:
hergestellt als Lamellenplatte mit folgenden Kriterien:

- Verlegerichtung: horizontale Lamellenstruktur

- vorderseit. Lamellen:  sichtbare Lamellenbreite
  mind. 25 mm, max. 30 mm

angebotene Lamellenbreite: ______ mm

sichtbare Fugen- / Nutbreite max. 3 mm

angebotene Fugen- / Nutbreite: ______ mm

alle vorderseitige Kanten sind zu runden, oder
mit einer Fase zu versehen

- rückseit. Perforation: rückseitige Maßnahme
entsprechend
  dem Akustikprüfzeugnis zum Erreichen
  der erforderlichen Akustikwerte

angebotene Maßnahme: ________________

Folgende akustische Mindesteigenschaften sind
gefordert, und müssen durch einen akustischen
Prüfbericht nachgewiesen werden:

- Bewerteter Schallabsorptionsgrad nach ISO 11654:
  Alpha-w > 0,60 (LM)

- Bewerteter Schallabsorptionsgrad gemäß Prüfbericht:
  Alpha-w = _______ (LM)

- Prüfberichtnummer: ___________________

- Prüfberichtsdatum: ___________________

- Prüfinstitut:  ___________________

Dem Angebot ist eine Kopie des Prüfberichtes
beizufügen.
Menge: 245,000 m2

**01.02.0150 Mehraufwand obere Wandbereiche**
Zulage zu vor beschriebener Wandverkleidung und
Unterkonstruktion für Montagearbeiten an den oberen
Wandbereichen ab einer Höhe von 2500 mm (OKRFB).
Max. Arbeitshöhe ca. 6.180 mm (OKRFB).

Hinweis:
Für die Abrechnung gilt Fläche über alles, bis OK-
Prallwand,
ohne Abzug von Ausbauelementen, Nischen, Fassadenelementen, etc.
Menge: 210,000 m2

**01.02.0160 Schattenfuge Hinterlegung Fugengrund**
Zulage zu Wandverkleidung für Ausbilden einer
ca. 20 mm breiten Schattenfuge mit Fugenhinterlegung
im Übergangsbereich von Wand zur Decke.

Leistung besteht aus:
- Zusätzliche Unterkonstruktionslatte aus Birke-
Multiplexplatte,
  90 x 18 mm, Oberfläche schwarz lackiert, an
angrenzende
  Decke sauber angepasst.
Menge: 5,000 m

**01.02.0170 Anpassen an Spielschienen**
Anpassen an Spielschienen

Zulage zu Wandverkleidung für flächenbündiges
Anarbeiten an bauseitige Spielschienen,
Länge ca. 2000 mm.

Die Leistung umfasst
- Verstärkung bzw. zusätzliche Unterkonstruktion im
  Übergangsbereich.
- Ausschnitte entlang der Schienenkonstruktion.
- Anarbeitung der Verkleidungspaneele mit gleichmäßiger
  Fugenausbildung entlang der Spielschienen.
Menge: 4,000 St

**01.02.0180 Ballabrollbrett 420 mm 10° Neigung Fensterseite**
Ballabrollbrett im Bereiche der Fensterseite als obere
schräge Abdeckung der Prallwandkonstruktion, als Zulage
der vor genannten Wandverkleidung.

Ballabrollbrett mit ca. 10° Neigung einbauen,
so dass keine Bälle darauf liegen bleiben.

Tiefe Abrollbrett:  ca. 420 mm

Leistung, bestehend aus
- 1-lagiger Stahl- oder Massivholz-Unterkonstruktion
- Abrollbrett aus 18 mm dicken Birke-Multiplexplatten
Menge: 28,000 m

**01.02.0190 Ballabrollbrett 150 mm 10° Neigung Stirnseiten**
Ballabrollbrett im Bereiche der Stirnseiten als obere
schräge Abdeckung der Prallwandkonstruktion, als Zulage
der vor genannten Wandverkleidung.

Ballabrollbrett mit ca. 10° Neigung einbauen,
so dass keine Bälle darauf liegen bleiben.

Tiefe Abrollbrett:  ca. 150 mm

Leistung, bestehend aus
- 1-lagiger Stahl- oder Massivholz-Unterkonstruktion
- Abrollbrett aus 18 mm dicken Birke-Multiplexplatten
Menge: 32,000 m

**01.02.0200 Ballabrollbrett 135 mm 10° Neigung Aulaseite**
Ballabrollbrett im Bereiche der Aulaseite als obere
schräge Abdeckung der Prallwandkonstruktion, als Zulage
der vor genannten Wandverkleidung.

Ballabrollbrett mit ca. 10° Neigung einbauen,
so dass keine Bälle darauf liegen bleiben.

Tiefe Abrollbrett:  ca. 135 mm

Leistung, bestehend aus
- 1-lagiger Stahl- oder Massivholz-Unterkonstruktion
- Abrollbrett aus 18 mm dicken Birke-Multiplexplatten
Menge: 28,000 m

**01.02.0210 Stützenausschnitte**
Zulage zu Ballabrollbrett für Anarbeiten an bauseitige
Stahlbetonstützen.

Die Leistung umfasst:
- Verstärkung bzw. zusätzliche Unterkonstruktion im
  Übergangsbereich
- Ausschnitte herstellen
- Sauberes Anarbeiten der Abrollbretter mit
gleichmäßiger  Fugenausbildung an den Stützen.

Abmessung Ausschnitt: ca.  320 x 200 mm
Menge: 4,000 St

**01.02.0220 Leibungsverkleidung Sprossenwandnischen 250 mm**
Leibungsverkleidung für seitliche Abdeckung der
Sportgerätenischen,
als Zulage zur vor genannten Wandverkleidung.

Leibungstiefe:  250 mm

Leistung, bestehend aus
- 1-lagiger Stahl- oder Massivholz-Unterkonstruktion
- Abdeckbrett aus einer 18 mm dicken Birke-
Multiplexplatte
Menge: 12,000 m

**01.02.0230 Übergang gerundet**
Zulage zur vor beschriebenen Leibungsverkleidung für
einen
gerundeten Übergang zur Holzverkleidung.

Außeneckkante im Radius von mind. 10 mm gerundet.
Menge: 12,000 m

**01.02.0240 Sockel-Abschlussprofil, schwarz**
Zulage für unteres Sockel-Abschlussprofil aus Material
der Wandverkleidung,
jedoch in schwarz lackierter Oberfläche.

Profilquerschnitt ca. 92 x 19 mm,
Längskanten gefast.
Oberflächenbehandlung: schwarz lackiert

Hinweis:
Es ist eine separate Anfahrt für die Montage der
Sockelleiste, nach Fertigstellung des Sportbodens
notwendig.
Menge: 85,000 m

**01.02.0250 Sockeldichtung**
Zulage zu Sockelbrett für eine elastische
Bodenanschlussdichtung. Die Dichtung muss alle
Bodenbewegungen schwallwasserdicht ausgleichen.
Menge: 85,000 m

**01.02.0260 Zulage Nischenausbildung Sprossenwände 4800 x 2700 mm**
Zulage / Mehraufwand zu vor beschriebener
Unterkonstruktion und Wandbekleidung für das Ausbilden
von Nischen
zur Aufnahme von wandmontierten Sprossenwänden.

Nischenabmessungen: ca. 4800 x 2700 x 250 mm (B x H x
T)
pro Nische je 2 Sprossenwände
Menge: 2,000 St

**01.02.0270 Maschinenumrüstung, Formatänderung der Paneelhöhen**
Zulage zu oben beschriebener Wandverkleidung aus
Plattenmaterial für Maschinenumrüstung für andere
Paneelhöhen.

Hinweis:
Die unterschiedlichen Paneellängen sind entsprechend
den Gegebenheiten resultierend aus Hallenabmessungen,
Anordnung der Einbauelemente und der maximalen
Plattenformate einzuteilen. Die unterschiedlichen
Paneellängen werden nicht extra vergütet. Auch werden
die Formatänderungen für Sockel, Abrollbretter,
Leibungsbretter, etc. hier nicht extra vergütet, dies
ist bereits in den entsprechenden Einzelpositionen zu
berücksichtigen.
Menge: 1,000 St

**01.02.0280 Ausklinkungen bei Paneelen**
Ausklinkungen der Paneelverkleidungsplatten im Bereich
der Ausbauelemente wie Tor-, Tür- und Fensteranlagen,
etc.
Menge: 25,000 St

**01.02.0290 Kabeldurchführungen**
Zulage zu Wandverkleidung für Herstellen von Bohrungen
(Elektroleitungen), Durchmesser ca. 15 mm.
Menge: 25,000 St

**01.02.0300 Ausschnitte 0,01 m²**
Zulage für Ausschnitte an Einbauten, wie Lichtschalter,
Steckdosen, etc.bis zu einer Ausschnittgröße
von 0,01 m².

Die Leistung umfasst
- Ausschnitte entlang der Einbauten.
- Anarbeitung der Verkleidungspaneele mit gleichmäßiger
  Fugenausbildung.
- Die sichtbaren Kanten sind zu schleifen, entgraten
inkl.
  Oberflächenbehandlung.

Ausschnittgröße < 0,01 m²
Menge: 8,000 St

**01.02.0310 Ausschnitte 0,02 m²**
Ausschnitt wie vor, jedoch:

Ausschnittgröße < 0,02 m²
Menge: 4,000 St

**01.02.0320 Ausschnitte 0,1 m²**
Ausschnitt wie vor, jedoch:

Ausschnittgröße < 0,1 m²
Menge: 2,000 St

**01.02.0330 Ausschnitte 0,25 m²**
Ausschnitt wie vor, jedoch:

Ausschnittgröße < 0,25 m²
Menge: 3,000 St

**01.02.0340 Ausschnitte 0,50 m²**
Ausschnitt wie vor, jedoch:

Ausschnittgröße < 0,50 m²
Menge: 1,000 St

**01.02.0350 Ausschnitte d 68 mm**
Ausschnitt wie vor, jedoch rund.

Ausschnittgröße Durchmesser < 68 mm
Menge: 4,000 St

**01.02.0360 Ausschnitte d 100 mm**
Ausschnitt wie vor, jedoch rund.

Ausschnittgröße Durchmesser < 100 mm
Menge: 2,000 St

**01.02.0370 Zulage Ausschnittverstärkung 150 x 150 mm**
Zulage für Ausschnittverstärkung mit hinterlegter
Multiplexplatte  für Hohlwanddosen, schwarz lackiert.
150 x 150 mm
Menge: 8,000 St

**01.02.0380 Zulage Ausschnittverstärkung 250 x 150 mm**
Zulage für Ausschnittverstärkung mit hinterlegter
Multiplexplatte  für Hohlwanddosen, schwarz lackiert.
250 x 150 mm
Menge: 4,000 St

**01.02.0390 Zulage Ausschnittverstärkung 350 x 150 mm**
Zulage für Ausschnittverstärkung mit hinterlegter
Multiplexplatte  für Hohlwanddosen, schwarz lackiert.
350 x 150 mm
Menge: 2,000 St

**01.02.0400 Oberflächenbehandlung mit wasserbasiertem Lack Farbton natur**
Oberflächenbehandlung der beschriebenen
Wandbekleidungen,
Abrollbretter, Leibungsverkleidungen, etc.,
incl. aller notwendigen Holz- und Lackzwischenschliffe,

mit Lack auf Wasserbasis,

Farbton: natur

Anforderungsprofil:
- Geeignet für mechanische Beanspruchung
- gute Chemiebeständigkeit
- gute Creme- und Fettbeständigkeit (CFB)
- Zulassung für Kinderspielzeug EN 71-3
- Speichel- und Schweißechtheit gemäß DIN 53160
  Teil 1 und Teil 4
- Frei von löslichen Schwermetallen

Angebotenes Fabrikat / Typ: ___________________________
Menge: 370,000 m2

**01.02.0410 Oberflächenbehandlung Plattenrückseite**
Oberflächenbehandlung der beschriebenen
Wandbekleidungen,
Abrollbretter, Leibungsverkleidungen, etc., auf der
Plattenrückseite, mit demselben wasserbasiertem
Lacksystem wie auf der Frontseite.

Farbton: natur

Die rückseitige Lackierung ist notwendig um erhöhte,
bzw. ungleichmäßige Feuchtigkeitsaufnahme und somit
Plattenverzug zu verhindern.
Menge: 370,000 m2

**01.02.0420 Zulage zu Oberflächenbehandlung für UV-Schutz**
Zulage zu vor beschriebener Oberflächenbehandlung für
zusätzliches Aufbringen eines UV-Blockers, als UV-
Schutz gegen schnelles Nachdunkeln / Vergilben des
Holzes.
Der UV-Schutz ist entweder durch Aufbringen einer
Lichtschutzgrundierung, oder durch Beimischen eines UV-
Zusatzes in den Lack zu erreichen.

Das System UV-Schutz muss zum oben beschriebenen
Lacksystem passen und mit dessen Hersteller abgestimmt
sein.

Angebotenes System:

Angebotenes Fabrikat / Typ: ___________________________
Menge: 370,000 m2

**01.02.0430 Anarbeiten an UK der Basketball-Wanderüste**
Zulage zu Wandverkleidung für Anarbeiten an bauseitige
Unterkonstruktion der Basketball-Wandgerüste

Die Leistung umfasst
- Verstärkung bzw. zusätzliche Unterkonstruktion im
  Übergangsbereich.
- Ausschnitte für die Stahl-Unterkonstruktion der
Gerüste.
  (pro Wandgerüst 6 Stück Rechteckhohlprofile ca. 40 x
60 mm)
- Anarbeitung der Verkleidungspaneele mit gleichmäßiger
  Fugenausbildung entlang der Hohlprofile.
Menge: 2,000 St

**01.02.0440 Anarbeiten an UK der Basketball-Übungsgerüste**
Zulage zu Wandverkleidung für Anarbeiten an bauseitige
Unterkonstruktion der Basketball-Übungsgerüste

Die Leistung umfasst
- Verstärkung bzw. zusätzliche Unterkonstruktion im
  Übergangsbereich.
- Ausschnitte für die Stahl-Unterkonstruktion der
Gerüste.
  (pro Wandgerüst 2 Stück Rechteckhohlprofile ca. 40 x
60 mm)
- Anarbeitung der Verkleidungspaneele mit gleichmäßiger
  Fugenausbildung entlang der Hohlprofile.
Menge: 4,000 St

**01.02.0450 Kantenbehandlung**
Zulage zu Oberflächenbehandlung für umlaufende
Kantenbearbeitung

Die Leistung umfasst:
- Feinschliff der Schnittkanten
- Oberflächenbehandlung aller Kanten der
Bekleidungspaneele
Menge: 1,000 psch

#### Hierarchiestuf 01.03 Geräteraumtore

*Hinweis*
Hinweistext Anforderungen an Geräteraumtore

Torblätter müssen verwindungsfrei in den statisch
erforderlichen Abmessungen hergestellt werden.
Torblatt als geschweißte Stahlrahmenkonstruktion. Alle
Rahmenstahlteile mit Fertiganstrich im Farbton RAL
7016. Aus Gründen der wesentlich besseren Dämpfung der
Geräuschkultur beim Betätigen und vor allem beim
Schließen
der Torflügel, sind die Blendrahmen als
Holzkonstruktion herzustellen. Die Tore müssen einen
gleichmäßigen Lauf aufweisen und leicht zu bedienen
sein.
Sie müssen jederzeit vom Geräteraum aus zu öffnen sein.
In keinem Bedienungszustand, also weder während der
Torbewegung, noch in der Offenstellung dürfen Teile des
Tores in die Halle hineinragen.
Quetsch- und Scherstellen müssen vermieden werden.
Der Abstand zwischen Fußboden und Torrahmenunterkante
beträgt mind. 10 cm.
Diese Sicherheitsöffnung muss, bis auf einen
Zirkulationsspalt von ca. 2 cm Höhe, wieder durch
verformbares Weichmaterial (Sicherheitsgummiprofil)
verschlossen werden. Dieses Sockelprofil ist aufgrund
der Anforderungen an die
DIN 18032 flächenbündig mit der darüber liegenden
Verkleidungsfläche einzubauen. Die Konstruktion muss
die geltenden UVV, die Vorgaben des GUV und die
DIN 18032 erfüllen. Die Tore müssen gemäß EU-
Bauproduktenrichtlinie und DIN EN 1324-1 mit
dem CE-Zeichen gekennzeichnet sein.
Werden die Geräteraumtore mit Kraftabbau ausgeführt, so
müssen zusätzlich die Anforderungen an Prallwände
geforderten Kriterien voll inhaltlich erfüllt, und
durch ein bauartspezifisches Prüfzeugnis
(Konformitätsnachweise werden nicht gewertet)
nachgewiesen werden.
Als Sicherheitsausstattung gegen Herabfallen
(Abstürzen) des Torblattes ist eine TÜV-geprüfte
Absturzsicherung einzubauen. Systeme die auf Verklemmen
oder Verkanten
basieren sind nicht zugelassen. Torsysteme bei denen
Laufschienen und Torzarge aus einem Stück bestehen, die
Gleiter als Ersatz für Laufrollen haben, sowie
einrastende Absturzsicherungen, gelten aufgrund der
geringeren
Laufruhe, höheren Geräuschentwicklung, und größerem
Verschleiß nicht als gleichwertig. Die Konstruktion
muss unkontrolliertes Zuschlagen wirkungsvoll
verhindern, die Schließdämpfung muss auch bei hoher
Schließgeschwindigkeit
wirken, darf aber den normalen Schließ- und
Öffnungsvorgang nicht beeinträchtigen.

Ausstattung und Beschlagzubehör

- Auszugfeste Befestigung an der Rohwand, mittels für
den
  jeweiligen Befestigungsgrund geeigneten und
zugelassenen
  Verbindungsmitteln wie Rahmendübel, Schwerlastanker,
  Injektionsanker, etc.
- Torflügel mit vertikalen und horizontalen
Laufschienen
  angeschlagen
- Abhängung der horizontalen Laufschienen zur Decke mit
  Spezial-Abhängern in entsprechend statischer
  Dimensionierung, für eine Abhängehöhe bis 1000 mm.
- 2 Stück Gegengewichte, über kugelgelagerte
Seilrollen, mittels
  Stahlseilen nach DIN 3066, geführt.
- 2 Stück Gegengewichtskastenverkleidungen in U-
förmiger
  Abwicklung, bestehend aus mind.15 mm dicken Birke-
  Multiplexplatten (S/BB), farblos lackiert.
- Torverschluss mit/ohne PZ-Lochung, vorgerichtet für
Montage
  des bauseitigen Schließzylinders.
- Hallenseitige Bedienung über versenkt liegenden,
  großformatigen tiefen Muschelgriff, mit/ohne PZ-
Lochung, z.B.
  Fabrikat FSB 7948 o.glw., in Sonderausführung mit 60
mm
  Entfernung, Ausführung in Edelstahl. Aus optischen
Gründen
  das gleiche Fabrikat und Modell, wie bei den
Sporthallentüren.
  (Abrechnung Ausschnitt in sep. Position).
- Automatische Auflaufsicherungen beim Öffnungsvorgang
des
  Tores
- Spezielle Dämpfungseinrichtung beim Schließvorgang
des
  Tores, damit ein unkontrolliertes Zuschlagen bei
  unsachgemäßer Behandlung ausgeschlossen ist.
- 1 Stück unteres Sicherheitsprofil am Torflügel aus
  verformbarem Weichmaterial, zur Vermeidung von
  Verletzungen in Fußbereich.

Änderungen bzw. Abweichungen von o. g. Beschlägen und
Ausführungen werden im Leistungsbeschrieb der
Einzelpositionen erwähnt.

**01.03.0010 Geräteraumtor 3.700 x 2.500 mm**
Geräteraumtor, zum wandbündigen Abschluss der
Geräteräume.
Die Richtlinien der DIN 18032 und Vorschriften der GUV
sind einzuhalten.
Ausführung wie in den technischen Anforderungen
beschrieben.

Abmessung LB x LH ca. 3.700  x  2.500 mm.

Abhängungshöhe geräteraumseitig
(OK FFB, bis UK STB-Decke) = 3.300 mm

Einbautiefe:  ca. 150 mm

Lichte Durchgangsbreite :  __________  mm
(Bietereintrag)
Lichte Durchgangshöhe UK Torblatt:  __________  mm
(Bietereintrag)

Zusätzliche Leistungen:

- Aufdopplung
Hallenseitige Aufdopplung der Torkonstruktion mit
Material entsprechend der Wandverkleidung anbringen.
Abrechnung über die jeweilige Hauptposition der
zuzuordnenden Wandverkleidung.

- Torsockel
Der Torsockel ist flächenbündig mit VK hallenseitiger
Aufdopplung zu montieren.

- Schließ- und Öffnungsdämpfung
Zur Dämpfung des Schließ- und Öffnungsvorganges sind
Dämpfer als separat wirksame Bauteile mit progressivem
Dämpfungsverhalten zu verwenden.

Rückseitig darf keine geschlossene Platte zur
akustischen Ankopplung des Geräteraumvolumens und
Nutzung als Tiefenabsorber gemäß Angabe aus dem
Akustikgutachten (Siehe LV-Anlage) verwendet werden.

Angebotenes Torfabrikat :  ___________________________

Angebotener Tortyp  :  ___________________________
Menge: 2,000 St

**01.03.0020 Hinterzargenbeschlag**
Zulage zu vor beschriebenen Geräteraumtor für
Hinterzargenbeschlag.
Das Torblatt liegt in geöffnetem Zustand hinter dem
oberen Blendrahmen.

Hinweis:
Es wird eine Zargenlichte von 2.300 mm gefordert.

Angebotenes Fabrikat:  __________________________

Typ:  __________________________

Lichte Durchgangshöhe UK Torblatt:  ________________ mm
(Bietereintrag)
Menge: 2,000 St

**01.03.0030 Absturzsicherung**
TÜV-geprüfte Absturzsicherung als zusätzliche
Fallsicherung der Tore.
Ausführung wie in den technischen Anforderungen
beschrieben.

Angebotenes Fabrikat:  ___________________________

Typ:  ___________________________

Prüfbescheinigungs-Nr.:  ___________________________

Prüfstelle:  ___________________________

Dem Angebot ist eine Kopie der TÜV-Prüfbescheinigung
(Erstprüfung) beizufügen.
Menge: 2,000 St

**01.03.0040 Zulage für Kraftabbau Geräteraumtore**
Zulage zu vor beschriebenen Geräteraumtoren für das
Ausrüsten mit flächenelastischer Prallwandkonstruktion
(Kraftabbau > 60 %), nach DIN 18032, Teil 7, aktuelle
Ausgabe).

Die flächenelastischen Prallwandeigenschaften müssen
für die
gesamte Aufdopplungsfläche (Torblatt und Torzarge /
Blendrahmen) nachgewiesen werden.

Prüfzeugnis für folgende Belagsarten:

a) Birke-Multiplexplatte, geschlossen

Fabrikat: _______________

Typ: _______________

Prüfzeugnis-Nr.: _______________

Prüfzeugnis-Datum: _______________

b) dto mit Lamellenstruktur, analog der
ausgeschriebenen Akustikkomponente

Fabrikat:  _______________

Typ:  _______________

Prüfzeugnis-Nr.:  _______________

Prüfzeugnis-Datum: _______________

Dem Angebot sind für alle Belagsvarianten Kopien der
Prüfzeugnisse beizufügen.
Menge: 2,000 St

**01.03.0050 Abschottungen Konstruktionsfugen**
Zulage zu vor beschriebenen Geräteraumtoren für
umlaufende
Abschottung der Konstruktionsfugen von Hinterkante
Blendrahmen bis Vorderkante des bauseitigen
Wanduntergrundes,

Einbautiefe ca. 150 mm

Einzelleistung:
- Unterkonstruktion aus Fichte-Massivholzriegeln.
- Verblendung / Abschottung aus Fichte-
Dreischichtplatten
- Oberfläche Wasserlack im Farbton natur
Menge: 18,500 lfm

#### Hierarchiestuf 01.04 Sporthallentüren

*Hinweis*
Anforderungen an Sporthallentüren

Türen hergestellt als Sonderkonstruktion nach DIN
18032. Blend- und Türflügelrahmen aus
Anschlagprofilrohr.
Einbau flächenbündig mit der Hallenwandverkleidung.

Ausstattung und Beschlagzubehör
- Auszugfeste Befestigung an der Rohwand, mittels für
den
  jeweiligen Befestigungsgrund geeigneten und
zugelassenen
  Verbindungsmitteln wie Rahmendübel, Schwerlastanker,
  Injektionsanker, etc.
- Flurseitige Abschottung der Wandanschlussfuge zum
  Mauerwerk, umlaufend auf volle Tiefe des Wandaufbaus
  hergestellt aus 18 mm dicken Multiplexplatten,
  schwarz lackiert.
- Türzarge als 3-seitig umlaufender Metallprofilrahmen
- Türflügel als umlaufende Metallprofil-
Rahmenkonstruktion mit
  zusätzlich horizontalen Aussteifungstraversen aus
  Vierkantrohr
- Sämtliche Metallrahmen (Türzarge + -flügel) in
  Pulverbeschichtung im Farbton RAL 7016.
- Werden die Sporthallentüren mit Kraftabbau
ausgeführt, so
  müssen zusätzlich die Anforderungen an Prallwände
  geforderten Kriterien voll inhaltlich erfüllt, und
durch ein
  bauartspezifisches Prüfzeugnis nachgewiesen werden.
  Konformitätsnachweise werden nicht gewertet.
- Schalldämmung durch eingelegte Akustikdämmplatten
  innerhalb des Türflügels
- Türflügel mit 3 Stück 3-teiligen Aluminium-Türbändern
in
  schwerer Ausführung, dreidimensional verstellbar, in
  Aluminium F1 eloxiert.
- Hallenseitige Bedienung über versenkt liegenden,
  großformatigen tiefen Muschelgriff,
  mit PZ-Lochung, z.B. Fabrikat FSB 7948 o.glw., in
  Sonderausführung auch für DIN EN 179 geeignet, mit 60
mm
  Entfernung, Ausführung in Edelstahl.
  (Abrechnung Ausschnitt in sep. Position).
- 1 Stück Drückerhalbgarnitur, Fabrikat DORMA (OGRO)
  Premium 8350 FS o.glw., mit Rundrosette. Gesamte
Einheit in
  Aluminium F1 eloxiert.
- 1 Stück schweres Fallen-Riegel-Einsteckschloss,
Fabrikat
  BKS, BMH o.glw., PZ gelocht, 100 mm Dorn, für
bauseitigen
  Profilzylinder vorgerichtet. Bei Außentüren ist immer
eine
  Mehrfachverriegelung einzurechnen.
- 1 Stück Kantentreibriegel mit Umlenkhebel im Türfalz
des
  Standflügels, mit Treibriegelstangen nach unten und
nach
  oben, einschließlich Bodenschließmulde (nur bei 2-
flügeligen
  Türen).
- 3-seitig umlaufende Anpressdichtung als neoprene Falz
-
und
  Lippendichtung für Türzarge und Türflügel.
  Änderungen bzw. Abweichungen von o. g. Beschlägen und
  Ausführungen werden im Leistungsbeschrieb der
  Einzelpositionen erwähnt.

Hinweis:
Holzzargen und Holztürkonstruktionen sind nicht
zugelassen.

*Hinweis*
Zusätzliche Anforderungen für Brandschutz-
Sporthallentüren T30.

Türen hergestellt als Sonderkonstruktion T-30-1
(1-flügelig) bzw. T-30-2 (2-flügelig) nach DIN 18032
und zugleich nach DIN 4102- 5 als Sporthallen-
Brandschutztür, entsprechend der aktuell gültigen
allgemeine bauaufsichtliche Zulassung (AbZ) durch das
deutsche Institut für Bautechnik in Berlin (DIBT).
Die Ausstattung der Tür einschl. außenseitiger
Beplankung, hallenseitigem Prallwandbelag mit
Kraftabbau, Lichtausschnitt mit Vorsatzverglasung,
Vorwandmontage, und brandschutztechnischer Abschottung
des Fußbodenaufbaus,
muss in allen Punkten der gültigen AbZ entsprechen, und
in dieser sichtlich enthalten sein.
Entstehende Kosten für die AbZ sind in die
Einheitspreise mit einzukalkulieren und werden nicht
separat vergütet.

Die aktuell gültige allgemeine bauaufsichtliche
Zulassung und das zugehörige Übereinstimmungszertifikat
sind dem LV beizulegen.
Die Türen sind vor der Abnahme mit der notwendigen
Prüfplakette zu versehen.

Hinweis:
Holzzargen und Holztürkonstruktionen sind nicht
zugelassen.

*Hinweis*
Sporthallentüre 1-flg.  VDS  Sportlehrer

**01.04.0010 Sporthallentüre 1-flg. 1260 x 2135 mm**
Sporthallen-Zugangstür gemäß DIN 18032, 1-flügelig,
aus Metallrahmenprofil, 2-seitig aufgedoppelt,
wie in den Anforderungen beschrieben.

Rohbauöffnung, LB x LH ca.: 1.260 x 2.135 mm
Anforderung VDS

Zusätzliche Leistung:

Aufdopplung
- Hallenseitige Aufdopplung mit einer mindestens 12 mm
dicken
  Sperrholzplatte, BFU-100, Oberfläche in Farbe schwarz
  lackiert. Weitere Aufdopplung mit Material
entsprechend der
  Wandverkleidung. Die Abrechnung erfolgt über die
jeweilige
  Hauptposition der zuzuordnenden Wandverkleidung.
  Der entsprechende Mehraufwand ist in diese Position
  einzukalkulieren.

- Flurseitige Aufdopplung des Türblattes durch eine >
19 mm
  dicken Spanplatte als Trägerplatte, mit HPL-
Schichtstoffplatte,
  Standardfarbe nach Wahl des AG belegt.
  Kantenbelegung der Türaufdopplung mit farblich
passendem
  Kunststoffanleimer, Dicke ca. 2 mm. Aufdopplung durch
  verdeckte Befestigung, also ohne sichtbare
Verschraubung.
  Ausführung mit Schloss und Beschlag
  siehe Zulageposition.

Türhersteller:  ___________________________

Profilhersteller / -Typ:  ___________________________
Menge: 1,000 St

**01.04.0020 Kastenzarge, 1260 x 2135 x 150 mm**
Kastenzarge, 3-seitig umlaufend, erforderlich für große
Einbautiefe, als Zulage zu vor beschriebener 1-flg
Sporthallentüre.

Abmessung LB x LH ca. 1.260 x 2.135 mm

Einbautiefe: 150 mm

Leistung bestehend aus:
- Tragkonstruktion als geschweißte Rahmenkonstruktion
aus
  Stahlprofilrohr, ca. 40/40/2 mm, bzw. entspr. der
statischen
  Erfordernis, oder Holzrahmenkonstruktion,
  mit am Rahmen angebrachten Befestigungswinkel
  90/90/3 mm, am Mauerwerk montiert.
- Fichte-Massivholzriegeln
- flurseitiger Belegung der Rahmenkonstruktion mit
  HPL-beschichteter Spanplatte, 19 mm dick, in gleicher
  Ausführung, wie die rückseitiger Türaufdopplung.
Menge: 1,000 St

**01.04.0030 Zulage Lichtausschnitt 400 x 1400 mm**
Zulage zu vor beschriebener Sporthallen-Zugangstür für
integrierten Lichtausschnitt in rechteckiger Form.

Abmessung LB x LH ca. 400 x 1.400 mm.

Die gesamte Fensterkonstruktion ist in flächenbündiger
und ballwurfsicherer Ausführung nach DIN 18032
herzustellen.

Einzelleistung bestehend aus:
- Auswechslungen innerhalb der Grundkonstruktion der
Türen
- Fensterrahmen aus Metallwinkel-Hohlprofil
- Ballwurfsichere Verglasung mit Einscheiben-
Sicherheitsglas
  ESG-Glas),  Dicke > 8 mm, Fabrikat Delodur oder
gleichwertig.
  Das Sicherheitsglas ist mit den rückseitigen
Glashalteleisten
  über beidseitig umlaufendes Dichtungsband abnehmbar
  montiert.

Glashalteleisten aus Material wie die flurseitige
Türbekleidung.
Menge: 1,000 St

**01.04.0040 Zulage für Kraftabbau Lichtausschnitt**
Zulage zu vor beschriebenem Lichtausschnitt
für das Ausrüsten mit flächenelastischer
Prallwandkonstruktion (Kraftabbau > 60 %).

Fabrikat: __________________

Typ:  __________________

Prüfzeugnis-Nr.: __________________

Prüfzeugnis-Datum: __________________

Dem Angebot ist eine Kopie des Prüfzeugnisses
beizufügen.
Menge: 1,000 St

**01.04.0050 Zulage für Kraftabbau 1-flg. Sporthallentüren**
Zulage zu vor beschriebener 1-flügeligen Sporthallen-
Zugangstür
mit Holzbelag, für das Ausrüsten mit flächenelastischer
Prallwandkonstruktion (Kraftabbau > 60 %, nach
DIN 18032, Teil 7, aktuelle Ausgabe).

Die flächenelastischen Prallwandeigenschaften müssen
für die
gesamte Aufdopplungsfläche (Türblatt und Türzarge)
nachgewiesen werden.

Prüfzeugnis für folgende Belagsarten:

a) Birke-Multiplexplatte, geschlossen

Fabrikat: _____________

Typ: _____________

Prüfzeugnis-Nr.: _____________

Prüfzeugnis-Datum: _____________

b) dto mit Lamellenstruktur, analog der
ausgeschriebenen Akustikkomponente

Fabrikat: _____________

Typ: _____________

Prüfzeugnis-Nr.: _____________

Prüfzeugnis-Datum: _____________

Dem Angebot sind für alle Belagsvarianten Kopien der
Prüfzeugnisse beizufügen.
Menge: 1,000 St

**01.04.0060 Beschlag 1-flügelig**
Beschlag 1-flügelig

Zulage zu vor beschriebener 1-flügeligen Sporthallen-
Tür Pos. 01.04.0010 für Ausführung mit Beschlag
entsprechend Zulassung:
hergestellt durch:

- Einsteckfallenschloss.
- Geteilter Drückerstift
- zusätzlicher Muschelschild-Drücker, z.B. Fabrikat FSB
 7948 in Edelstahl od glw. (Text dient nur als
 Leitbeschreibung)

Richtfabrikat: BKS 2320
 (Text dient nur als Leitbeschreibung)

Angebotenes Fabrikat/Typ
 (vom Bieter einzutragen)

Bestandteil des Systems ist auch die Lieferung und
Montage von 1 hallenseitigem Turnhallenmuschelgriff,
versenkt liegend, großformatig B x H = 270 x 210 mm in
Edelstahl, Schalentiefe 42 mm
Menge: 1,000 St

**01.04.0070 Zulage Türrahmenverbreiterung oben**
Zulage zu vor beschriebener 1-flg. Sporthallen-
Zugangstür,
für Verbreiterung des oberen horizontalen Türrahmens.

Obere Verbreiterung des Türanschlagprofils durch ein
zusätzlich aufgedoppeltes Schalenprofil, nicht sichtbar
verschraubt und keine sichtbaren Schweißnähte.

Verbreiterung Sturzprofil:  um max. 100 mm

Das zusätzliche Profil ist notwendig, um
Höhenunterschiede der
außenseitigen Sturzkante und der hallenseitigen
horizontalen
Paneelfuge auszugleichen.
Menge: 1,000 St

**01.04.0080 Aufdopplung Türrahmen außen**
Zulage zu vor beschriebener 1-flg. Sporthallen-
Zugangstür
für Aufdopplung des außenseitigen Türrahmens mit
gleichem
Material wie beim Türblatt aufgebracht ist.
Menge: 1,000 St

**01.04.0090 Leibungsverkleidung flurseitig HPL 300 - 36 mm**
Zulage zu vor beschriebener 1-flg. Sporthallentür für
flurseitige
Leibungsverkleidung als Umfassungszarge, 3-seitig,
umlaufend,
aus HPL-beschichteter Multiplex, mit 36 mm breitem
Spiegel.

Zargendicke:  18 mm
Leibungstiefe:  300 mm
Leibungsspiegel: 36 mm

Abmessung LB x LH ca. 1.260 x 2.135 mm.
Abwicklungslänge: ca. 6,00 lfm

Leistung, bestehend aus
- 1-lagiger Stahl- oder Massivholz-Unterkonstruktion
- Belegung der Unterkonstruktion mit HPL-beschichteter
  Multiplexplatte, 18 mm dick, in gleicher Ausführung
wie die
  rückseitige Türaufdopplung. Verkleidung durch
verdeckte
  Befestigung, also ohne sichtbare Verschraubung.
- Herstellung der Leibungsverkleidung als
Umfassungszarge,
  bestehend aus Futter und 36 mm breiter Verblendung
  (Spiegel).
Menge: 1,000 St

**01.04.0100 Obertürschließer OTS-1**
Zulage zu vor beschriebener 1-flg. Sporthallen-
Zugangstür
für Gleitschienen-Obentürschließer.
Türschließergehäuse, sowie Gleitschiene, entsprechend
den
Standard-Farben in der Farbe silber, dunkelbraun oder
weiß,
nach Wahl. Eventuelle Sturzwinkel oder Überkopfmontage
ist in den EP einzurechnen.

Richtfabrikat / Typ:  DORMA TS 93 N

Angebotenes Fabrikat / Typ:  _______________________
Menge: 1,000 St

**01.04.0110 Zulage Ausführung als Integrierter OTS**
Zulage zu Pos. 01.04.0100 Ausführung als innenliegender
Türschließer mit Gleitschiene z.B. Dormakaba ITS 96 FL
N20

Angebotenes Fabrikat / Typ:  _______________________
Menge: 1,000 St

*Hinweis*
Sporthallenbrandschutztür 1-flg.  T30-RS
Turnschuhgang

**01.04.0120 Sporthallenbrandschutztür 1-flg. T30 1280 x 2135mm**
Sporthallenbrandschutztür 1-flg.  T30
1.280 x 2.135 mm,

Sporthallen-Brandschutztür T-30-1, gemäß DIN 18032,
1-flügelig, wie in den technischen Vorbemerkungen
beschrieben, mit T30-Brandschutzanforderung nach DIN
4102.

Türsystem mit allgemeiner bauaufsichtlicher Zulassung
(AbZ) nach DIN 4102

Hinweis:
Die Kosten für die bauaufsichtliche Zulassung sind in
den Einheitspreis mit einzurechnen.

Rohbauöffnung, LB x LH ca. : 1.280 x 2.135 mm.

Aufdoppelung
   - Hallenseitige Aufdoppelung mit einer mindestens
 12 mm dicken Sperrholzplatte,  BFU-100, Oberfläche
 in Farbe schwarz lackiert.
 Weitere Aufdoppelung mit Material entsprechend der
 Wandverkleidung.
 Die Abrechnung erfolgt über die jeweilige
 Hauptposition der zuzuordnenden Wandverkleidung.
 Der entsprechende Mehraufwand ist in diese Position
 einzukalkulieren.

   - Flurseitige Aufdoppelung des Türblattes durch eine
 > 19 mm dicke Spanplatte als Trägerplatte,
 mit HPL-Schichtstoffplatte,
 Farbton aus Standard Dekor nach Wahl des AG belegt.
 Kantenbelegung der Türaufdoppelung mit farblich
 passendem Kunststoffanleimer, Dicke ca. 2 mm.
 Aufdoppelung durch verdeckte Befestigung, also ohne
 sichtbare Verschraubung.

Mehrleistung, bestehend aus

- Anschluss an Trennwandelement, Kastenzarge oder
andere Bauteile nach Zulassung.
- Ausführung der Türzarge, sowie Türflügel mit
brandtechnisch getrennten, zweischaligen Doppelfalz-
Profilen, nach Zulassung.
- Ausfachung und Ausstattung innerhalb der
Gitterrahmenfelder der Türflügel mit A2-
Brandschutzplatten, Dicke abgestimmt auf die gesamte
Profiltiefe.
- gedämmter Schlosskasten.

- Ausstattung mit Turnhallenmuschelgriff in
Edelstahlausführung, Fabrikat FSB 7952 o.glw.

- Ausstattung mit 1 Stück Gleitschienen-
Obentürschließer, Türschließergehäuse, sowie
Gleitschiene, entsprechend den Standard-Farben in der
Farbe Silber, dunkelbraun oder weiß, nach Wahl.
Fabrikat und Typ nach der AbZ.

Türhersteller: ________________________________
 (vom Bieter einzutragen)

Türsystem als Metallrahmentür mit Metallrahmenzarge?

ja/ nein:_______
(vom Bieter einzutragen)

Türsystem mit versenktem Muschelgriff geprüft?

ja /nein:_______
(vom Bieter einzutragen)

Türsystem mit beidseitiger Aufdoppelung geprüft?

ja /nein:_______
(vom Bieter einzutragen)

Angebot. Fabrikat Türprofil :

________________________________
(vom Bieter einzutragen)

Angebot. Typ Türprofil:

________________________________
(vom Bieter einzutragen)

Zulassungsnr. AbZ: ________________________________
 (vom Bieter einzutragen)

Dem Angebot ist die allgemeine bauaufsichtliche
Zulassung inkl. der abgefragten Nachweise (soweit mit
ja beantwortet) beizufügen.
Menge: 1,000 St

**01.04.0130 Bauaufsichtlicher Wandanschluß F60 150 mm**
Bauaufsichtlicher Wandanschluß F60
150 mm

Zulage zu vor beschriebener 1-flg. Sporthallen-
Brandschutztür T-30 Pos. 01.04.0120 für
bauaufsichtlichen Wandanschluss in Vorwandmontage.
Die Tür sitzt vor dem Mauerwerk, und muss
dementsprechend nach der bauaufsichtlichen Zulassung
angeschlossen und eingebaut werden.

Einbautiefe (VK Mauerwerk bis VK Brandschutztür):
150 mm

Es ist ein dreiseitig umlaufender Wandanschluss-Kropf
in F60-Ausführung herzustellen.

Leistung bestehend z.B aus je nach Zulassung:

- Dreiseitig umlaufend geschweißtem Stahlrahmen aus
Vierkantprofil, mind. ca. 60/60/4 mm, fest mit dem
Mauerwerk verankert durch zugelassene
Injektionsdübelbefestigung (wegen geringem
Randabstand).
- Dreiseitige Ummantelung der Stahlrahmenkonstruktion
mit 2-lagiger Feuerschutzplatte aus Promat o.glw.,
Dicke 2 x 12,5mm, beide Lagen verspachtelt entsprechend
Zulassung.
- Abdichten des Wandanschluss-Kropfes an das Mauerwerk
entsprechend Zulassung, z.B. mittels Silikondichtstoff
- Abdichtung und Anschluß des Metalltürprofiles an den
Wandanschluss-Kropf entsprechend der bauaufsichtl.
Zulassung der T30-Tür.
- Oder andere Maßnahmen entsprechend der allgemeinen
bauaufsichtlichen Zulassung oder der Zustimmung im
Einzelfall durch die oberste Landesbaubehörde
Menge: 1,000 St

**01.04.0140 Zulage Abschottung Fußbodenbereich**
Zulage Abschottung Fußbodenbereich

Zulage zu vor beschriebener 1-flg. Sporthallen-
Brandschutztür T-30 Pos. 01.04.0120 für
brandschutztechnische Abschottung des Fußbodenbereichs
zwischen OK-Rohboden und OK-Fertigfußboden.

Die Höhe des Fußbodenaufbaus beträgt ca. 160 mm

Leistung bestehend aus:

- Geschweißter Stahlrahmen aus Vierkantprofil, ca.
65/20/2 mm, mit den beiden Türzargen seitlich
verschweißt oder verschraubt, und am Fußboden
festgedübelt.
- Kompletter Hohlraum mit Steinwolle vollflächig
ausgedämmt
- Dreiseitige Ummantelung der gedämmten
Stahlrahmenkonstruktion mit 2-lagiger Feuerschutzplatte
aus Promat o.glw., Dicke 2 x 12,5 mm.
- Obere Abdeckung der Schottenkonstruktion mit U-förmig
gekantetem Edelstahlprofil, ca. 50 x 115 x 50 mm, 2 mm
dick, seitlich durch die Feuerschutzplatten mit der
Stahlrahmenkonstruktion verschraubt.

Edelstahlabdeckung liegt genau auf Höhe OKFFB.
Menge: 1,000 St

**01.04.0150 Zulage für rauchdichte Ausführung**
Zulage für rauchdichte Ausführung

Zulage zu vor beschriebener 1-flg. Sporthallen-
Brandschutztür T-30 Pos. 01.04.0120 für rauchdichte
Ausführung nach DIN 18095-1 sowie DIN 4102.

Rauchschutzsystem gemäß aktuell gültigem allgemeinem
bauaufsichtlichem Prüfzeugnis (AbP), bzw. allgemeiner
bauaufsichtlicher Zulassung (AbZ).

Hinweis:
Die Kosten für die allgemeine bauaufsichtliche
Zulassung / Prüfzeugnis sind in den Einheitspreis mit
einzurechnen.

Mehrleistung, bestehend aus

- Türblatt und Türstock mit 3-seitig umlaufender
doppelter Dichtungsebene
- Türblatt mit absenkbarer Bodendichtung nach dem AbP.

Türhersteller: ________________________________
 (vom Bieter einzutragen)

Türsystem als Metallrahmentür mit Metallrahmenzarge?

ja / nein:_______
 (vom Bieter einzutragen)

Angebot. Fabrikat Türprofil :

________________________________
(vom Bieter einzutragen)

Angebot. Typ Türprofil:

________________________________
(vom Bieter einzutragen)

Prüfzeugnis-Nr. AbP/AbZ:

________________________________
(vom Bieter einzutragen)

Datum des Prüfzeugnisses

(vom Bieter einzutragen)

Dem Angebot ist das allgemeine bauaufsichtliche
Prüfzeugnis bzw. die allgemeine bauaufsichtliche
Zulassung beizufügen.
Menge: 1,000 St

**01.04.0160 Aufdoppelung Türrahmen außen**
Aufdoppelung Türrahmen außen

Zulage zu vor beschriebener 1-flg. Sporthallen-
Brandschutztür T-30 Pos. 01.04.0120 für Aufdoppelung
des außenseitigen Türrahmens mit gleichem Material wie
beim Türblatt aufgebracht ist.
Menge: 1,000 St

**01.04.0170 Zulage für Kraftabbau Brandschutztüren**
Zulage für Kraftabbau Brandschutztüren

Zulage zu vor beschriebener 1-flügeligen Sporthallen-
Brandschutztür T-30 Pos. 01.04.0120
mit Holzbelag, für das Ausrüsten mit flächenelastischer
Prallwandkonstruktion mit Kraftabbau > 60 %, nach DIN
18032, Teil 7 aktuelle Ausgabe, bzw. Teil 3, Ausgabe
2023-12, Kategorie W3.

Die flächenelastischen Prallwandeigenschaften müssen
für die gesamte Aufdoppelungsfläche (Türblatt und
Türzarge) nachgewiesen werden.

Prüfzeugnis für folgende Belagsart:

Birke-Multiplexplatte, analog der ausgeschriebenen
Akustikkomponente, mit Lamellenstruktur.

Angebotenes Fabrikat/Typ
 (vom Bieter einzutragen)

Prüfzeugnis-Nr.
 (vom Bieter einzutragen)

Datum des Prüfzeugnisses
 (vom Bieter einzutragen)

Dem Angebot sind für diese Belagsvariante Kopien der
Prüfzeugnisse beizufügen.
Menge: 1,000 St

**01.04.0180 Panikbeschlag 1-flügelig**
Panikbeschlag 1-flügelig

Zulage zu vor beschriebener 1-flügeligen Sporthallen-
Brandschutztür Pos. 01.04.0120 für Ausführung mit
Panikbeschlag entsprechend Zulassung:
hergestellt durch:

- Panik-Einsteckfallenschloss.
- Geteilter Drückerstift
- zusätzlicher Muschelschild-Drücker, z.B. Fabrikat FSB
 7948 in Edelstahl od glw. (Text dient nur als
 Leitbeschreibung)

Richtfabrikat: BKS 2320
 (Text dient nur als Leitbeschreibung)

Angebotenes Fabrikat/Typ
 (vom Bieter einzutragen)

Bestandteil des Paniksystems ist auch die Lieferung und
Montage von 1 hallenseitigem Turnhallenmuschelgriff,
versenkt liegend, großformatig B x H = 270 x 210 mm in
Edelstahl, Schalentiefe 42 mm nach DIN EN 179 für
Notausgangstüren entsprechend den technischen
Vorbemerkungen, z.B. FSB 7948 o.glw.
Menge: 1,000 St

**01.04.0190 Zulage Türrahmenverbreiterung oben**
Zulage Türrahmenverbreiterung oben

Zulage zu vor beschriebener 1-flg. Sporthallen-
Brandschutztür T-30 Pos. 01.04.0120 für Verbreiterung
des oberen horizontalen Türrahmens.

Obere Verbreiterung des Türanschlagprofils durch ein
zusätzlich aufgedoppeltes Schalenprofil,
brandschutztechnisch getrennt, nicht sichtbar
verschraubt und keine sichtbaren Schweißnähte.

Verbreiterung Sturzprofil:  um max. 100 mm

Hinweis:
Das zusätzliche Profil ist notwendig, um
Höhenunterschiede der außenseitigen Sturzkante und der
hallenseitigen horizontalen Paneelfuge auszugleichen.
Menge: 1,000 St

*Hinweis*
Sporthallenbrandschutztür 2-flg.  T30-RS  Aula

**01.04.0200 Sporthallenbrandschutztür 2-flg. T30 2000 x 2135 mm**
Sporthallenbrandschutztür 2-flg.  T30
2.000 x 2.135 mm,

Sporthallen-Brandschutztür T-30-2, gemäß DIN 18032,
2-flügelig, wie in den technischen Vorbemerkungen
beschrieben, mit T30-Brandschutzanforderung nach DIN
4102.

Türsystem mit allgemeiner bauaufsichtlicher Zulassung
(AbZ)

Hinweis:
Die Kosten für die bauaufsichtliche Zulassung sind in
den Einheitspreis mit einzurechnen.

Rohbauöffnung, LB x LH ca. : 2.000 x 2.135 mm.

Aufdoppelung
   - Hallenseitige Aufdoppelung mit einer mindestens
 12 mm dicken Sperrholzplatte,  BFU-100, Oberfläche
 Farbe schwarz lackiert.
 Weitere Aufdoppelung mit Material entsprechend der
 Wandverkleidung.
 Die Abrechnung erfolgt über die jeweilige
 Hauptposition der zuzuordnenden Wandverkleidung.
 Der entsprechende Mehraufwand ist in diese Position
 einzukalkulieren.

   - Flurseitige Aufdoppelung des Türblattes durch eine
 > 19 mm dicke Spanplatte als Trägerplatte,
 mit HPL-Schichtstoffplatte, Farbton aus Standard Dekor
 nach Wahl des AG belegt.
 Kantenbelegung der Türaufdoppelung mit farblich
 passendem Kunststoffanleimer, Dicke ca. 2 mm.
 Aufdoppelung durch verdeckte Befestigung, also ohne
 sichtbare Verschraubung.

Mehrleistung, bestehend aus

- Anschluss an Mauerwerk, Kastenzarge oder andere
Bauteile nach Zulassung.
- Ausführung der Türzarge, sowie Türflügel mit
brandtechnisch getrennten, zweischaligen Doppelfalz-
Profilen, nach Zulassung.
- Ausfachung und Ausstattung innerhalb der
Gitterrahmenfelder der Türflügel mit A2-
Brandschutzplatten, Dicke abgestimmt auf die gesamte
Profiltiefe.
- gedämmter Schlosskasten.

- Ausstattung mit Turnhallenmuschelgriff in
Edelstahlausführung, Fabrikat FSB 7952 o.glw.

- Ausstattung mit 2 Stück Gleitschienen-
Obentürschließer mit integrierter Schließfolgeregelung.
Türschließergehäuse, sowie Gleitschiene, entsprechend
den Standard-Farben in der Farbe Silber, dunkelbraun
oder weiß, nach Wahl.
Fabrikat und Typ nach der AbZ.

- Verriegelung und Beschläge von Geh- und Standflügel
nach Zulassung.

Türhersteller: ________________________________
 (vom Bieter einzutragen)

Türsystem als Metallrahmentür mit Metallrahmenzarge?
ja/ nein:_______
(vom Bieter einzutragen)

Türsystem mit versenktem Muschelgriff geprüft?

ja /nein:_______
(vom Bieter einzutragen)

Türsystem mit beidseitiger Aufdoppelung geprüft?

ja /nein:_______
(vom Bieter einzutragen)

Angebot. Fabrikat Türprofil :

________________________________
(vom Bieter einzutragen)

Angebot. Typ Türprofil:

________________________________
(vom Bieter einzutragen)

Zulassungsnr. AbZ: ________________________________
 (vom Bieter einzutragen)

Dem Angebot ist die allgemeine bauaufsichtliche
Zulassung inkl. der abgefragten Nachweise (soweit mit
ja beantwortet) beizufügen.
Menge: 2,000 St

**01.04.0210 Bauaufsichtlicher Wandanschluß F60 135 mm**
Bauaufsichtlicher Wandanschluß F60 135 mm

Zulage zu vor beschriebener 2-flg. Sporthallen-
Brandschutztür T-30 Pos. 01.04.0200 für
bauaufsichtlichen Wandanschluss in Vorwandmontage.
Die Tür sitzt vor dem Mauerwerk, und muss
dementsprechend nach der bauaufsichtlichen Zulassung
angeschlossen und eingebaut werden.

Einbautiefe (VK Mauerwerk bis VK Brandschutztür):
135 mm

Es ist ein dreiseitig umlaufender Wandanschlusskropf in
F60-Ausführung herzustellen.

Leistung bestehend z.B aus je nach Zulassung:

- Dreiseitig umlaufend geschweißtem Stahlrahmen aus
Vierkantprofil, mind. ca. 60/60/4 mm, fest mit dem
Mauerwerk verankert durch zugelassene
Injektionsdübelbefestigung (wegen geringem
Randabstand).
- Dreiseitige Ummantelung der Stahlrahmenkonstruktion
mit 2-lagiger Feuerschutzplatte aus Promat o.glw.,
Dicke 2 x 12,5mm, beide Lagen verspachtelt entsprechend
Zulassung.
- Abdichten des Wandanschluss-Kropfes an das Mauerwerk
entsprechend Zulassung, z.B. mittels Silikondichtstoff.
- Abdichtung und Anschluß des Metalltürprofils an der
Wandanschluss-Zarge entsprechend der bauaufsichtl.
Zulassung der T30-Tür.
- Oder andere Maßnahmen entsprechend der allgemeinen
bauaufsichtlichen Zulassung oder der Zustimmung im
Einzelfall durch die oberste Landesbaubehörde.
Menge: 2,000 St

**01.04.0220 Zulage Abschottung Fußbodenbereich**
Zulage Abschottung Fußbodenbereich

Zulage zu vor beschriebener 2-flg. Sporthallen-
Brandschutztür T-30 Pos. 01.04.0200  für
brandschutztechnische Abschottung des Fußbodenbereichs
zwischen OK-Rohboden und OK-Fertigfußboden.

Die Höhe des Fußbodenaufbaus beträgt ca. 160 mm

Leistung bestehend aus:

- Geschweißter Stahlrahmen aus Vierkantprofil, ca.
65/20/2 mm, mit den beiden Türzargen seitlich
verschweißt oder verschraubt, und am Fußboden
festgedübelt.
- Kompletter Hohlraum mit Steinwolle vollflächig
ausgedämmt
- Dreiseitige Ummantelung der gedämmten
Stahlrahmenkonstruktion mit 2-lagiger Feuerschutzplatte
aus Promat o.glw., Dicke 2 x 12,5 mm.
- Obere Abdeckung der Schottenkonstruktion mit U-förmig
gekantetem Edelstahlprofil, ca. 50 x 115 x 50 mm, 2 mm
dick, seitlich durch die Feuerschutzplatten mit der
Stahlrahmenkonstruktion verschraubt.

Edelstahlabdeckung liegt genau auf Höhe OKFFB.
Menge: 2,000 St

**01.04.0230 Zulage für rauchdichte Ausführung**
Zulage für rauchdichte Ausführung

Zulage zu vor beschriebener 2-flg. Sporthallen-
Brandschutztür T-30 Pos. 01.04.0200 für rauchdichte
Ausführung nach DIN 18095-1 sowie DIN 4102.

Rauchschutzsystem gemäß aktuell gültigem allgemeinem
bauaufsichtlichen Prüfzeugnis (AbP), bzw. allgemeiner
bauaufsichtlicher Zulassung (AbZ).

Hinweis:
Die Kosten für die allgemeine bauaufsichtliche
Zulassung / Prüfzeugnis sind in den Einheitspreis mit
einzurechnen.

Mehrleistung, bestehend aus

- Türblätter und Türstock mit 3-seitig umlaufender
doppelter Dichtungsebene
- Türblätter mit absenkbarer Bodendichtung nach dem
AbP.

Türhersteller: ________________________________
 (vom Bieter einzutragen)

Türsystem als Metallrahmentür mit Metallrahmenzarge?

ja / nein:_______
 (vom Bieter einzutragen)

Angebot. Fabrikat Türprofil :

________________________________
(vom Bieter einzutragen)

Angebot. Typ Türprofil:

________________________________
(vom Bieter einzutragen)

Prüfzeugnis-Nr. AbP/AbZ:

________________________________
(vom Bieter einzutragen)

Datum des Prüfzeugnisses

(vom Bieter einzutragen)

Dem Angebot ist das allgemeine bauaufsichtliche
Prüfzeugnis bzw. die allgemeine bauaufsichtliche
Zulassung beizufügen.
Menge: 2,000 St

**01.04.0240 Aufdoppelung Türrahmen außen**
Aufdoppelung  Türrahmen  außen

Zulage zu vor beschriebener 2-flg. Sporthallen-
Brandschutztür T-30 Pos. 01.04.0200 für Aufdoppelung
des außenseitigen Türrahmens mit gleichem Material wie
beim Türblatt aufgebracht ist.
Menge: 2,000 St

**01.04.0250 Zulage für Kraftabbau Brandschutztüren**
Zulage für Kraftabbau Brandschutztüren

Zulage zu vor beschriebener 2-flügeligen Sporthallen-
Brandschutztür T-30 Pos. 01.04.0200
mit Holzbelag, für das Ausrüsten mit flächenelastischer
Prallwandkonstruktion mit Kraftabbau > 60%, nach DIN
18032, Teil 7, aktuelle Ausgabe, bzw. Teil 3, Ausgabe
2023-12, Kategorie W3.

Die flächenelastischen Prallwandeigenschaften müssen
für die gesamte Aufdoppelungsfläche (Türblätter und
Türzarge) nachgewiesen werden.

Prüfzeugnis für folgende Belagsart:

Birke-Multiplexplatte, analog der ausgeschriebenen
Akustikkomponente, mit Lamellenstruktur.

Angebotenes Fabrikat/Typ
 (vom Bieter einzutragen)

Prüfzeugnis-Nr.
 (vom Bieter einzutragen)

Datum des Prüfzeugnisses
 (vom Bieter einzutragen)

Dem Angebot sind für diese Belagsvariante Kopien der
Prüfzeugnisse beizufügen.
Menge: 2,000 St

**01.04.0260 Zulage Lichtausschnitt F-30**
Zulage Lichtausschnitt F-30

Zulage zu vor beschriebener 2-flg. Sporthallen-
Brandschutztür T-30 Pos. 01.04.0200 für integrierten
Brandschutz-Lichtausschnitt F-30, in rechteckiger Form.

Abmessung LB x LH ca. 400 x 1.100 mm.

Die gesamte Fensterkonstruktion ist nach der aktuell
gültigen allgemeinen bauaufsichtlichen Zulassung  (AbZ)
des Türelementes herzustellen.

Einzelleistung bestehend aus:

- Auswechslungen innerhalb der Grundkonstruktion der
Türen mit brandtechnisch getrennten Metall-
Profilrohren.
- Fensterrahmen entsprechend Türblattdicke, in
rechteckiger Form
- Ballwurfsichere Brandschutz-Verglasung F-30, gemäß
Zulassung. Das Sicherheitsglas ist mit den rückseitigen
Glashalteleisten über beidseitig umlaufendes
Dichtungsband abnehmbar montiert.

Der Einbau des Brandschutz-Lichtausschnittes muss in
der AbZ des Türelementes enthalten sein.

Der Nachweis, dass die Lichtausschnitte in die T30-
Brandschutz-Turnhallentür mit AbZ integriert werden
dürfen, ist dem Angebot beizulegen.
Menge: 2,000 St

**01.04.0270 Zulage Vorsatzscheibe**
Zulage Vorsatzscheibe

Zulage zu vor beschriebenem Lichtausschnitt Pos.
01.04.0260 in Brandschutz-Ausführung für hallenseitige
Anbringung einer zusätzlichen Vorsatzverglasung, um
eine Flächenbündigkeit gemäß DIN 18 032, sowie der UVV
zu gewährleisten.

Vorsatzverglasung bestehend aus aufgeschraubten,
schlanken L-Hohlprofilen, inklusiv Glashalteleisten,
sowie aus mind. 8 mm dickem ESG-Sicherheitsglas.

Ausführung aller sichtbaren Metallrahmenteile in
Aluminium eloxiert, im Farbton schwarz, E6/C35.

Abmessung Vorsatzverglasung: ca.  400 x 1.100 mm

Der Einbau der Vorsatzverglasung muss in der AbZ des
Türelementes enthalten sein.

Der Nachweis, dass die flächenbündige Vorsatzverglasung
in die T30-Brandschutz-Turnhallentür mit AbZ integriert
werden dürfen, ist dem Angebot beizulegen.
Menge: 2,000 St

**01.04.0280 Zulage für Kraftabbau Lichtausschnitt**
Zulage zu vor beschriebenem Lichtausschnitt
Pos.01.04.0260 der 2-flügeligen T-30-2
Sporthallenbrandschutztür Pos.01.04.0200 für das
Ausrüsten mit flächenelastischer Prallwandkonstruktion
mit Kraftabbau > 60%, nach DIN 1803, Teil 7, Aktuelle
Ausgabe, bzw. Teil 3, Ausgabe 2023-12, Kategorie W.

Die flächenelastischen Prallwandeigenschaften müssen
für den
gesamte Lichtausschnitt (Rahmen und Glas) nachgewiesen
werden.

angebotenes Fabrikat: __________________

Typ:  __________________

Prüfzeugnis-Nr.:  __________________

Prüfzeugnis Datum:  __________________

Dem Angebot ist eine Kopie des Prüfzeugnisses
beizufügen.
Menge: 2,000 St

**01.04.0290 Panikbeschlag 2-flügelig**
Panikbeschlag  2-flügelig

Zulage zu vor beschriebener 2-flügeligen Sporthallen-
Brandschutztür Pos. 01.04.0200 für Ausführung des Gang-
und Standflügels mit Panikbeschlag entsprechend
Zulassung, hergestellt durch Kombinationsbeschlag für
Gang- und Standflügel bestehend aus:

- Panik-Mehrfachverriegelung für Gangflügel
- Panik-Treibriegelschloss, für Standflügel
- Schaltschloss für selbständig wirksame Verriegelung
  des Standflügels
- Bodenschließmulde
- zusätzlicher Muschelschild-Drücker, z.B. Fabrikat FSB
 7948 in Edelstahl od glw. (Text dient nur als
Leitbeschreibung) mit Drückerteil ohne PZ-Lochung für
Standflügel.

Richtfabrikat: BKS Secury
 (Text dient nur als Leitbeschreibung)

Angebotenes Fabrikat/Typ
 (vom Bieter einzutragen)

Bestandteil des Paniksystems ist auch die Lieferung und
Montage von 2 hallenseitigen Turnhallenmuschelgriffen,
versenkt liegend, großformatig B x H = 270 x 210 mm in
Edelstahl, Schalentiefe 42 mm nach DIN EN 179 für
Notausgangstüren entsprechend den technischen
Vorbemerkungen, z.B. FSB 7948 o.glw..
Menge: 2,000 St

**01.04.0300 Zulage Türrahmenverbreiterung oben**
Zulage Türrahmenverbreiterung FS oben

Zulage zu vor beschriebener 2-flg. Sporthallen-
Brandschutztür T-30 Pos. 01.04.0200 für Verbreiterung
des oberen horizontalen Türrahmens.

Obere Verbreiterung des Türanschlagprofils durch ein
zusätzlich aufgedoppeltes Schalenprofil,
brandschutztechnisch getrennt, nicht sichtbar
verschraubt und keine sichtbaren Schweißnähte.

Verbreiterung Sturzprofil:  um max. 100 mm

Hinweis:
Das zusätzliche Profil ist notwendig, um
Höhenunterschiede der außenseitigen Sturzkante und der
hallenseitigen horizontalen Paneelfuge auszugleichen.
Menge: 2,000 St

**01.04.0310 Türstopper Bodenmontage**
Türstopper für Sporthallen-Zugangstüren in schwerer
Ausführung, in der Farbe silber. "Bodenmontage"

Richtfabrikat / Typ: KWS 2024. 02
 (Text dient nur als Leitbeschreibung)

Angebotenes Fabrikat/Typ
 (vom Bieter einzutragen)
Menge: 6,000 St

**01.04.0320 Zulage Türstopper Galgenausführung**
Zulage zu Pos. 01.04.0310 Ausführung an Wand mit
Stahlgestell pulverbeschichtet "Galgenausführung",
Befestigung an Wand.
Menge: 4,000 St

#### Hierarchiestuf 01.05 Wandgerätetüren, Revisionstüren

*Hinweis*
Anforderungen für Wandgerätetüren / Revisionstüren

Ausstattung und Beschlagzubehör
- Auszugfeste Befestigung an der Rohwand, mittels für
den
  jeweiligen  Befestigungsgrund geeigneten und
zugelassenen
  Verbindungsmitteln wie Rahmendübel, Schwerlastanker,
  Injektionsanker, etc.
- Türzarge als 3-seitig umlaufender Metallprofilrahmen
- Türflügel als umlaufende Metallprofil-
Rahmenkonstruktion mit
  zusätzlich horizontalen Aussteifungstraversen aus
  Vierkantrohr
- Sämtliche Metallrahmenteile in Pulverbeschichtung im
RAL-
  Farbton 7016
- Türflügel mit 2 Stück Konstruktionsbändern, z.B.
  Eckzapfenbändern, angeschlagen.
- 1 Stück Klappring-Muschelgriff, Fabrikat FSB 4204
  o. gleichwertig,  Abmessung 70 x 70 mm, in Aluminium
eloxiert,
  (Abrechnung Ausschnitt in sep. Position)
- 1 Stück Fallenschloss, über Klappring-Muschelgriff
bedienbar
- 2 Stück achsversetzte Seilhalterung aus Rundstahl-
  Profilstangen im oberen Bereich an den vertikalen
  Zargenprofilen der Türzarge angeschweißt

Nischen-Innenauskleidung
- umlaufende Randabschottung auf volle Tiefe des
  Wandaufbaus hergestellt
  aus 18 mm dicken, normalentflammbaren Birke-
  Multiplexplatten.
  Oberfläche der Sichtflächen und Sichtkanten (ggf.
Anleimer)
  der Nischen-Innenauskleidung durch Feinschliff und
  Lackierung mit Wasserlack im Farbton natur,
seidenmatt.

Änderungen bzw. Abweichungen von o. g. Beschlägen und
Ausführungen werden im Leistungsbeschrieb der
Einzelpositionen erwähnt.

**01.05.0010 Wandgeräteschrank 1-flg. Ringe / Taue**
1-flügliger Wandgeräteschrank als ballwurfsichere
Konstruktion,
gemäß DIN 18032, für bauseitige Ringe / Taue,
wie in den technischen Anforderungen beschrieben.

Abmessung LB x LH  ca. 500 x 3.200 mm
Abmessung Tauauslass: ca. 500 x 400 mm
Abmessung Türe:  ca. 500 x 2.800 mm

Lichte Nischentiefe  Schaukelringe mind. 91 mm
Lichte Nischentiefe  Klettertaue mind. 60 mm

Wandgerätetür, bestehend aus:

Türkonstruktion
- Türzarge als 4-seitig umlaufendes Anschlagprofil
  aus pulverbeschichtetem Winkelstahl
- Türflügel als 4-seitig umlaufendes Anschlagprofil
  aus pulverbeschichtetem Winkelstahl
- Türflügel mit 2 Stück Konstruktionsbändern, z.B.
  Eckzapfenbändern, angeschlagen.
- Sämtliche Metallrahmenteile in Pulverbeschichtung im
RAL-
  Farbton 7016
- Tür öffnet ca. 110°

Aufdopplung
- Hallenseitige Aufdopplung mit einer mindestens 12 mm
dicken
  Sperrholzplatte, BFU-100, Oberfläche Farbe schwarz
lackiert,
  vorgerichtet für eine bauseitig Prallwandverkleidung
aus
  textilem Prallschutzmaterial, ca. 19 mm dick

Nischen-Innenauskleidung / Korpus
- umlaufende Randabschottung auf volle Tiefe des
  Wandaufbaus (135 mm)
  Randabschottung / Leibungsverkleidungen hergestellt
aus
  18 mm dicken, normalentflammbaren Sieb/Film-
  Multiplexplatten,Oberfläche schwarzbraun
- Verkleidung der Nischenrückwand hergestellt aus
  18 mm dicken, normalentflammbaren Sieb/Film-
  Multiplexplatten, Oberfläche schwarzbraun

Schrankhersteller : ___________________________

Profilhersteller / -Typ : ___________________________
Menge: 2,000 St

**01.05.0020 Zulage für Kraftabbau Wandgerätetür Ringe / Taue**
Zulage zu vor beschriebener 1-flügeligen Wandgerätetür
mit Holzbelag, für das Ausrüsten mit flächenelastischer
Prallwandkonstruktion (Kraftabbau > 60 %, nach
DIN 18032, Teil 7, aktuelle Ausgabe).

Die flächenelastischen Prallwandeigenschaften müssen
für die
gesamte Aufdopplungsfläche (Türblatt und Türzarge)
nachgewiesen werden.

Prüfzeugnis für folgende Belagsarten:

a) Birke-Multiplexplatte, geschlossen

Fabrikat: _____________

Typ: _____________

Prüfzeugnis-Nr.:  _____________

Prüfzeugnis-Datum:_____________

b) dto mit Lamellenstruktur, analog der
ausgeschriebenen Akustikkomponente

Fabrikat: _____________

Typ: _____________

Prüfzeugnis-Nr.:  _____________

Prüfzeugnis-Datum:_____________

Dem Angebot sind für alle Belagsvarianten Kopien der
Prüfzeugnisse beizufügen.
Menge: 2,000 St

**01.05.0030 Revisionstüre 1-flg. 400 x 500 mm Musikanlage**
1-flüglige Revisionstüre als ballwurfsichere
Konstruktion,
gemäß DIN 18032, als Revisionstür vor bauseitigen
Einbauten,
wie in den technischen Anforderungen beschrieben.

Abmessung LB x LH ca. 400  x  500  mm.

Revisionstüre, bestehend aus:

Türkonstruktion
- Türzarge als 4-seitig umlaufendes Anschlagprofil
  aus pulverbeschichtetem Winkelstahl
- Türflügel als 4-seitig umlaufendes Anschlagprofil
  aus pulverbeschichtetem Winkelstahl
- Türflügel mit 2 Stück Konstruktionsbändern, z.B.
  Eckzapfenbändern, angeschlagen.
- Sämtliche Metallrahmenteile in Pulverbeschichtung im
  RAL-Farbton 7016
- Tür öffnet ca. 110°

Aufdopplung
- Hallenseitige Aufdopplung mit einer mindestens 12 mm
dicken
  Sperrholzplatte, BFU-100, Oberfläche Farbe schwarz
lackiert.
  Weitere Aufdopplung mit Material entsprechend der
  Wandverkleidung.
  Die Abrechnung erfolgt über die jeweilige
Hauptposition der
  zuzuordnenden Wandverkleidung.
  Der entsprechende Mehraufwand ist in dieser Position
  einzukalkulieren.

Nischen-Innenauskleidung / Korpus
- umlaufende Randabschottung auf volle Tiefe des
  Wandaufbaus (135 mm),
  Randabschottung / Leibungsverkleidungen hergestellt
aus
  18 mm dicken, normalentflammbaren Sieb/Film-
  Multiplexplatten,Oberfläche schwarzbraun.
- Verkleidung der Nischenrückwand hergestellt aus
  18 mm dicken, normalentflammbaren Sieb/Film-
  Multiplexplatten, Oberfläche schwarzbraun

Türhersteller  : ___________________________

Profilhersteller / -Typ : ___________________________
Menge: 2,000 St

**01.05.0040 Zulage für Kraftabbau Revisionstüren**
Zulage zu vor beschriebener 1-flügeligen Revisionstüren
mit Holzbelag, für das Ausrüsten mit flächenelastischer
Prallwandkonstruktion (Kraftabbau > 60 %, nach
DIN 18032, Teil 7, aktuelle Ausgabe).

Die flächenelastischen Prallwandeigenschaften müssen
für die
gesamte Aufdopplungsfläche (Türblatt und Türzarge)
nachgewiesen werden.

Prüfzeugnis für folgende Belagsarten:

a) Birke-Multiplexplatte, geschlossen

Fabrikat: _____________

Typ: _____________

Prüfzeugnis-Nr.:  _____________

Prüfzeugnis-Datum:_____________

b) dto mit Lamellenstruktur, analog der
ausgeschriebenen Akustikkomponente

Fabrikat: _____________

Typ: _____________

Prüfzeugnis-Nr.:  _____________

Prüfzeugnis-Datum:_____________

Dem Angebot sind für alle Belagsvarianten Kopien der
Prüfzeugnisse beizufügen.
Menge: 2,000 St

**01.05.0050 Plexiglas Schutztür Nottaster**
Plexiglas - Schutztür als ballwurfsicherer
Sicherheitsverschluss,
gemäß DIN 18032, vor bauseitigen Nottaster, bestehend
aus:

- Korpus aus Birke-Multiplexplatte, 18 mm dick
- Rückwand aus Birke-Multiplexplatte, 18 mm dick,
  zur Aufnahme des bauseitigen Rauchmelders
- Frontabdeckung aus Makrolonscheibe, 8 mm dick, als
  Türchen mit 2 Stück Topfbändern (für Glasscheiben)
  angeschlagen, mit Griffloch (d = 25 mm) zum Öffnen,

Abmessung:  LB x LH ca.  250 x 250 mm.

Korpus mit Rückwand mit Wasserlack farblos lackiert
Menge: 2,000 St

**01.05.0060 Zulage für Kraftabbau Plexiglastür**
Zulage zu vor beschriebenem Plexiglastürchen
Pos. 01.05.0050
für das Ausrüsten mit flächenelastischer
Prallwandkonstruktion (Kraftabbau > 60 %, nach
DIN 18032, Teil 7, aktuelle Ausgabe).

Die flächenelastischen Prallwandeigenschaften müssen
für die
gesamte Aufdoppelungsfläche nachgewiesen werden.

Fabrikat: _____________

Typ: _____________

Prüfzeugnis-Nr.:  _____________

Prüfzeugnis-Datum:_____________

Eine Kopie des Prüfzeugnisses ist dem Angebot
beizufügen.
Menge: 2,000 St

**01.05.0070 Plexiglas Schutzverkleidung Notausgangsleuchte**
Plexiglas - Schutzverkleidung als ballwurfsicherer
Sicherheitsverschluss,
gemäß DIN 18032, vor bauseitigen Notausgangsleuchten,
bestehend aus:

- Korpus aus Birke-Multiplexplatte, 18 mm dick, auf
Gehrung
  verleimt
- Rückwand aus Birke-Multiplexplatte, 18 mm dick, mit
  Ausschnitt und Falz zur Aufnahme der Fluchtwegleuchte
- Frontabdeckung aus Makrolonscheibe, 8 mm dick, mit 6
Stück
  Edelstahl-Torx-Schrauben in den Korpus verschraubt

Abmessung:  LB x LH ca. 400 x 280 mm.

Korpus und Rückwand mit Wasserlack farblos lackiert
Menge: 2,000 St

#### Hierarchiestuf 01.06 Stundenlohnarbeiten

*Hinweis*
Stundenlohnarbeiten

Es gilt die VOB Teil B § 15:
Anteilige Aufsichtsstunden, Lohnnebenkosten und
Vorhaltekosten sind in die Stundenlohnsätze
einzurechnen. Sie werden nicht gesondert vergütet. Bei
Vereinbarung von Stundenlohnarbeiten sind die gültigen
preisrechtlichen Vorschriften zugrunde zu legen. Sind
Verrechnungssätze vereinbart, so sind diese anzusetzen.
Die vereinbarten Stundensätze verstehen sich als reine
Arbeitszeit auf der Baustelle. Baustellenfahrzeuge,
Anfahrtszeiten usw. werden nicht gesondert vergütet.
Nicht aufgeführte Materialien werden im Bedarfsfall,
entsprechend den Preislisten ortsansässiger
Baustoffgroßhändler, vergütet. Die Preise verstehen
sich als Material frei Baustelle. Die Unterschrift
unter Stundenlohnzettel gilt nicht als
Rechnungsanerkennung. Es bleibt die Prüfung
vorbehalten, ob es sich um Stundenlohn- oder
Vertragsarbeiten handelt. Die Ausführung von
Regieleistungen erfolgt nur auf Anordnung und mit
Genehmigung der örtlichen Bauführung. Sämtl. Nachweise
müssen der Bauführung täglich vorgelegt werden.
Es werden nur die ausgeschriebenen Stundenlohnsätze
(Vorarbeiter, Facharbeiter, Helfer und Auszubildender)
vergütet, sollte Personal mit anderweitiger
Qualifizierung auf der Baustelle eingesetzt werden, ist
dies bei Angebotsabgabe bekannt zu geben und bei Abgabe
den entsprechenden Positionen zuzuordnen.

**01.06.0010 Vorarbeiter**
Menge: 15,000 h

**01.06.0020 Facharbeiter**
Menge: 10,000 h

**01.06.0030 Auszubildender**
Menge: 10,000 h

**01.06.0040 Helfer**
Menge: 5,000 h

USt %: 19,00
